# Neubau Grundschule Kerpen-Sindorf Los 1+2
Angebotsaufforderung (GAEB DA XML 3.2, DA83)
Projekt: 2441
Währung: EUR
Vergabeart: Offenes Verfahren
Abgabeort: gem. Vergabebeding.; ;
Erstellt mit: GXML Toolbox V3.3 R20210630, ORCA AVA 24.1.3 - Enterprise Edition 24.01.03, 15.01.2026

## Allgemeine Technische Vertragsbedingungen
ALLGEMEINE TECHNISCHE VERTRAGSBEDINGUNGEN (ATV)

1. BAUSTELLE UND BAUSTELLENEINRICHTUNG

Anschlußmöglichkeiten für Strom, 230 Volt Wechselstrom und 400 Volt Drehstrom werden vom AG innerhalb der Baustelle nach Absprache mit der BL eingerichtet. Sie stehen zur Gebrauchsüberlassung/ Mitbenutzung an derer am Bau beteiligten Firmen zur Verfügung. Die Kosten des Verbrauchs und die anteiligen Kosten für die Installation und die Wartung der Messeinrichtungen (Zwischenzähler) trägt der AG. Bauwasser und Baustrom werden zur Verfügung gestellt.

Die bauseits vorhandenen WC-Kabinen,etc. werden allen an der Baumaßnahme Beteiligten zur Mitbenutzung überlassen. Die Wartung und die Reinigung obliegt für die gesamte Bauzeit ebenfalls dem AG.

Der Auftragnehmer hat (§ 56 der Landesbauordnung NRW) einen erfahrenen Fachbauführer zu benennen, der für die Ausführung der Arbeiten, Einhaltung der Schutzmaßnahmen und dergl. verantwortlich ist.
Ergänzend zur VOB/B § 4 Punkt 2, Absatz 1 hat der Auftragnehmer an dem vom Auftraggeber angesetzten Besprechungen (max. 1 x wöchentlich, mind. 1 x 14-tägig) teilzunehmen. Ort und Uhrzeit werden jeweils rechtzeitig mitgeteilt.

Die Baustellensprache ist deutsch Das weisungsbefugte Personal muss deutsch sprechen und ständig anwesend sein.

Das Recht des Auftraggebers, die vertragsmäßige Durchführung der Leistungen zu überwachen, wird durch den von ihm beauftragte Fachbauleitung und dessen Mitarbeiter wahrgenommen. Das Weisungsrecht auf der Baustelle steht nur der Bauleitung zu. Die Bauleitung ersetzt nicht die Pflichten des Auftragnehmers nach DIN 1961 § 4.
Schriftwechsel des Auftragnehmers mit dem Auftraggeber ist ausschließlich über die Bauleitung zu führen.

Auf Verlangen ist ein Bautagebuch zu führen, dass die täglichen Aktivitäten aufzeigt. Hierzu muss die Montagebesetzung, der Montagebereich, eine Zusammenfassung der durchgeführten Montagearbeiten sowie "Besondere Vorkommnisse" hervorgehen. Die Berichte sind wöchentlich der Bauleitung vorzulegen.

Die Baustelle ist täglich vom AN besenrein zu verlassen.
Die Entsorgung von Produktions- und Montageabfällen, sowie demontierter Stoffe oder Bauteile erfolgt nach den gesetzlichen Vorschriften.
Gesetzlich vorgeschriebene Entsorgungsnachweise sind unaufgefordert vorzulegen.

Sämtliche anfallenden Abfallmaterialien, Schutt, Leergebinde, Restmengen, Verpackungen, usw. aus dem
Leistungsumfang des Auftragnehmers sind mit dem Fortschritt der Arbeiten unaufgefordert zu entfernen. Der
Auftragnehmer hat die Baustelle täglich von anfallenden Schuttmassen bzw. Schuttresten zu räumen bzw. zu
säubern. Dies gilt auch für nachträglich angeordnete Arbeiten. Kommt der Auftragnehmer einer mündlichen oder
schriftlichen Aufforderung der Bauleitung innerhalb von zwei Tagen nicht nach, so kann die Bauleitung die
Baureinigung durch Dritte veranlassen. Eine besondere Nachfristsetzung ist nicht erforderlich. Die Kosten gehen
zu Lasten des Auftragnehmers.

2. AUSFÜHRUNGSUNTERLAGEN

Alle Ausführungszeichnungen sind vor Benutzung auf maßliche und rechnerische Richtigkeit zu prüfen. Nachteile, die infolge fehlerhafter Unterlagen entstehen, fallen dem Auftragnehmer zur Last. Bei Maßfehlern, Unlesbarkeit, Unklarheit usw. ist in jedem Falle die örtliche Bauführung zu befragen.
Auf der Basis der Ausführungszeichnungen, des Leistungsverzeichnisses, der Baugenehmigungsunterlagen der aktuellen Architektenwerkpläne und seines Angebotes erstellt der AN die Montagezeichnungen im dem den Detaillierungserfordernissen entsprechendem Maßstab. Der Auftragnehmer übernimmt hierbei die Verpflichtung, die Montageplanung mit allen anderen Fachgewerken abzustimmen und zu koordinieren.
Ferner sind vom AN alle erforderlichen Detail- und Werkstattpläne, Schnitte, Ansichten, Funktions-, Schalt- und Strangschemen, Datenpunktlisten u.dgl. in Abstimmung mit dem AG bzw. der Planungsgruppe, auch zur Koordination mit anderen am Bau beteiligten Fachgewerke, zu erstellen und 18 Werktage vor Montagebeginn zur Prüfung und Freigabe dem AG vorzulegen. Angaben für bauseitige Leistungen sind mit den erforderlichen Detailzeichnungen sowie Herstellungs- und Montageanweisungen rechtzeitig und entsprechend dem Baufortschritt sowie nach Art und Wünschen der Bauleitung zu erbringen.
Darüber hinaus sind vom AN sämtliche Pläne für die von ihm zu erstellenden Genehmigungsanträge im erforderlichen Maßstab anzufertigen.

Der Auftragnehmer erhält vom Auftraggeber oder dessen Stellvertreter Kopien der Berechnungen der Fachplanung für Heizlast, Kühllast, Beleuchtungsberechnungen, überschlägige Rohrnetzberechnungen, überschlägige Kanalnetzberechnungen und akustische Berechnungen zur Ermittlung von Aggregateleistungen und Leistungszusammenstellungen der technischen Anlagen.
Diese sind von ihm auf der Grundlage der letztgültigen Werkpläne (M 1:50) ggf. zu überarbeiten bzw. eigenverantwortlich neu aufzustellen, zu dokumentieren und rechtzeitig vor Montagebeginn dem AG zur Prüfung vorzulegen.
Rohrnetz- oder Kanalnetzberechnungen zur Eindrosselung und Einregulierung der Anlage sind entsprechend der Montageausführung vom Auftragnehmer zu erbringen.

An der Baustelle haben nur Ausführungspläne und Montagezeichnungen Gültigkeit, die den Freigabevermerk der Bauleitung bzw. des AG tragen.

18 Werktage vor Montagebeginn bzw. nach abgestimmten und genehmigten Terminablaufplan hat der AN folgende Unterlagen zur Verfügung zu stellen:

1. alle erforderlichen Berechnungsunterlagen
2. sämtliche Montage- und Aussparungszeichnungen
3. erforderliche Detailpläne / Schachtdetails
4. Verteiler- und Systemschaltpläne
5. Strang- und Übersichtsschemen
6. Anlagenzeichnungen für Fahrschächte
7. Maschinenräume im Maßstab 1 : 20
8. Zentralen im Maßstab 1:20
9. Datenpunktlisten
10. Prüfprotokolle und Zertifikate für sicherheitstechnische Anlagenteile

3. AUSFÜHRUNG

Die Montage erfolgt nur nach den genehmigten Montageunterlagen. Ein Freigabevermerk entbindet den AN nicht von der Verantwortung für die technisch einwandfreie und der Norm entsprechende Ausführung der Anlagen.
Werden dem AN durch den AG Ausführungspläne zur Verfügung gestellt, so wird § 3 der VOB, Teil B, DIN 1961 dadurch nicht berührt. Werden diese Zeichnungen für Montagezwecke benutzt, so übernimmt der AG keinerlei Gewähr. Die in den Plänen eingetragenen Leitungen und deren Führung sind auf Zweckmäßigkeit zu prüfen und bestehende Bedenken dem AG sofort schriftlich mitzuteilen.

Auf Aufforderung müssen Anlagenteile vor der Montage zur Bemusterung zur Verfügung gestellt werden. Diese Anlagenteile werden vom Auftraggeber bestimmt und dem Auftragnehmer bekanntgegeben.
Die Bemusterung wird in der Regel für technische Einbauteile gefordert an die ein gestalterischer Anspruch besteht und bei denen sich der Bauherr die endgültige Entscheidung vorbehalten hat. Darüber hinaus werden Bemusterungen von Anlagenkomponenten vorgenommen, bei denen der Bieter von der Leistungsbeschreibung abweichende Herstellerfabrikate angeboten hat bzw. zum Einbau vorschlägt.

Die bei der Auftragsvergabe festgelegten Termine sind während der Bau-  und Fertigungszeit turnusmäßig mit der Bauleitung abzustimmen, damit die baulichen Voraussetzungen für einen sofortigen, termingerechten Montagebeginn gegeben sind.

Der AN hat der Bauleitung kurzfristig nach Auftragserteilung
- Terminplan
- Arbeitseinsatzplan
- Baustelleneinrichtungsplan
vorzulegen.

Die Angaben müssen den Rahmenvorgaben auf Grundlage des Rahmenterminplans der Projektsteuerung entsprechen und werden mit der Bauleitung zu den verbindlichen Plänen ausgearbeitet. Der Terminplan ist vom Auftragnehmer 12 Werktage nach Auftragserteilung, bei Überarbeitung unverzüglich jeweils dem Auftraggeber vorzulegen. Der Auftragnehmer hat unaufgefordert dem Auftraggeber am 1. eines Monats eine Erwartungswertpflege bzgl. der Kosten u. Termine in schriftlicher Form vorzulegen.
Für die Abstimmung der Montagetermine mit anderen Gewerken ist der Auftragnehmer selbst verantwortlich.
Der von der Bauleitung aufgestellte Bauablaufplan ist unbedingt einzuhalten. Die Ausführung der Arbeiten muß sich hierbei dem Baustand und Baufortschritt anpassen. Es ist Sache des AN, durch einen entsprechenden Arbeitseinsatz, notfalls durch Schichtarbeiten, Terminverzögerungen auszugleichen, sofern der AN die Verzögerung zu vertreten hat. Der AN kann aus der evtl. erforderlichen abschnittsweisen Ausführung seiner Arbeiten keine Nachforderungen stellen.

4. WARTUNGS- UND BESTANDSUNTERLAGEN

Der AN hat die vollständigen WBU über seine gesamten Lieferungen und Leistungen (LL) zu erstellen und vor der Abnahme dem AG in 3-facher Ausfertigung, in Ordnern DIN A 4 (Zeichnungen 1-fach, farbig angelegt) zu liefern. Darüber hinaus sind sämtliche Zeichnungsunterlagen auf Datenträger als USB-Stick im DWG-Format (AutoCAD) sowie pdf- Format zu übergeben. Sämtliche WBU sind so zu erstellen und zu kenn- zeichnen, daß sie die betreffende Anlage bzw. das betreffende Anlagenteil unverwechselbar und umfassend bezeichnen und darstellen. Betriebspunkte sind in den Aggregatekennlinien eindeutig zu dokumentieren. Die Kosten für die WBU sind in die Einheitspreise des Leistungsverzeichnisses einzu- kalkulieren, sofern im LV hierfür keine eigene Abrechnungsposition vor- gesehen ist.

Der Auftragnehmer hat rechtzeitig bei der Bauleitung die letztgültigen Baubestandspläne zur Anfertigung seiner Revisionszeichnungen anzufordern und bei der Erstellung zu berücksichtigen. Desweiteren sind die Layerbezeichnungen und -struktur, Stiftzuordnungen, Plotstiltabellen etc. sowie Vorgaben zum Zeichnungsschriftfeld und zur Zeichnungsnummer durch den Bauherrn vorgegeben.

Einzelheiten der WBU sind vor Erstellung mit dem Fachplaner und der Bauleitung abzustimmen. Bestandteile der WBU sind u.a.:

- Anlagenbezeichnungen, die den letztgültigen Ausführungsstand in räumlicher und funktioneller Hinsicht darstellen. Dazu gehören auch Funktions- und Schaltschemata, von denen ein zusätzlicher Satz zu liefern und in der jeweiligen Zentrale mit Klarsichtfolienüberzug anzubringen ist. Stromlauf- und Bauschalt- bzw. Klemmenpläne sind in den Zeichnungstaschen der Schaltschränke zu hinterlegen. Umfassen die LL des AN auch speziell angefertigte Geräte oder Anlagenteile ohne Prospektunterlagen, dann sind dafür auch entsprechende Einzelteilzeichnungen zu liefern. Soweit es die Bauausführung zuläßt, können für die Anlagen Zeichnungen die letztgültigen Montagezeichnungen des AN im Maßstab 1:50 zugrundegelegt werden, jedoch mit Wiedergabe der tatsächlichen Ausführung und Einrichtungssituation. Die Darstellungen und Eintragungen des AN haben in CAD zu erfolgen.

- Alle Zentralen und Unterstationen sind mit Anlagenschemata auszustatten, die Funktion, technische Daten, Schaltungen, Sollwerte, Meßstellen und Kontrolleinrichtungen enthalten.
 Die Schemazeichnungen sind auf dauerhaft verwindungssteifer Unterlage aufgebracht und müssen einen Oberflächenschutz haben, der ein Vergilben und Farbänderungen ausschließt.

- Betriebsbeschreibungen über den Aufbau und die bestimmungsgemäße Funktion der einzelnen Anlagen. Soweit diese Funktion oder der Stillstand der Anlagen durch besondere Umstände beeinflußt wird, ist dieser Sachverhalt genau zu beschreiben. Dazu gehören ferner die Zusammen- stellung aller wichtigen technischen Daten und bestimmungsgemäßer Einstellwerte.

- Protokolle der im Zusammenhang der Funktionsprüfungen, Inbetriebnahme und Einregulierung durchgeführten Messungen und Einstellungen.

- Bestätigung des Bedienungspersonals, daß dieses in die bestim- mungsgemäße Funktion und Betriebsweise eingewiesen wurde und die Anlagen allein bedienen und betreiben kann.

- Bedienungs- und Wartungsanleitungen, aus denen jedes regelmäßige Bedienen und Warten hervorgeht. Dabei sind die Kriterien der Betriebssicherheit und der wirtschaftlichen Betriebsführung besonders hervorzuheben. Für Wartungsarbeiten ist in jedem Einzelfall die Abhängigkeit von der Zeit- bzw. Betriebsdauer anzugeben. Dort, wo unterlassene und/oder unsachgemäße Wartung Schäden bewirken kann, ist der Betreiber auf regelmäßige Kontrollen oder Prüfungen detailliert hinzuweisen. Soweit für die bestimmungsgemäße Anlagenfunktion Leistungen bestimmter Menge und Qualität aus anderen Gewerken notwendig sind, hat der AN diese genau zu benennen.

- Geräte- und Ersatzteilliste, aus der die Bestelldaten und Bezugsquellen für sämtliche Verbrauchs- und Verschleißteile zu entnehmen sind.

- Bescheinigungen über erfolgreiche Prüfungen und behördliche Ab- nahmen, die der AN zu veranlassen bzw. durchzuführen hatte.

- Fimenliste und Verjährungsfristen

- Weitere gewerkespezifische Unterlagen, die darüber hinaus in den ATV gefordert sind .

Die WBU werden vom AN projektbezogen und unverwechselbar gekennzeichnet und außerdem die Bestandsunterlagen und jede Bestandszeichnung noch mit folgendem Stempelaufdruck versehen (und unterschrieben):

"Revisionsunterlage, stimmt mit dem Vertrag und der Ausführung auf der Baustelle überein".

5. LEISTUNGSNACHWEIS

Der Auftraggeber verlangt als Nachweis für die vom Auftragnehmer erbrachten und zugesicherten Leistungen vor der Abnahme eine komplette Funktionsprüfung und Leistungsmessung.

Mit der Funktionsprüfung und der Leistungsmessung ist vom Lieferanten der Nachweis zu erbringen, dass alle Forderungen der vorliegenden Ausschreibung und des Vertrages erfüllt sind.

Alle für die Prüfung, Messung und zum Leistungsnachweis erforderlichen Hilfsmaterialien, Geräte und Personal sind zur Durchführung vom Auftragnehmer zur Verfügung zu stellen.

Darüber hinaus hat der Auftragnehmer für den Nachweis der erbrachten Leistungen und zur Messwerterfassung für Temperaturen, Drücke, Mengen etc. die erforderlichen geeichten Messgeräte nebst Prüfzeugnissen, Kennlinien, Eichkurven etc. beizustellen.

Über die zu verwendeten Prüf- und Messgeräte und die anzuwendende Messmethode entscheidet im Zweifelsfall der Auftraggeber.

Sollten bei Durchführung der Funktionsprüfungen und Leistungsmessungen vor der Abnahme die maximalen Zustands- bzw. Störgrößen wie Außenluftzustand o.ä. nicht vorhanden sein, sind die Messungen zum nächstmöglichen Zeitpunkt, jedoch spätestens innerhalb eines Jahres zu vervollständigen.

Darüber hinaus kann der Auftraggeber selbst auch Leistungsmessungen ohne Informationen und in Abwesenheit des Auftragnehmers durchführen.

Alle im Verlauf der Funktionsprüfungen und Leistungsmessungen erfaßten und gemessenen Daten sind zu protokollieren, in Meßberichten zusammen- zufassen und dem Auftraggeber oder dessen Stellvertreter mind. 3 Wochen vor der Schlußabnahme zusammen mit den Bedienungs- und Wartungsunterlagen, bei späteren Nachweisen 2 Wochen nach erfolgter Messung zur Verfügung zu stellen.

Nach erfolgreicher Beendigung der Funktionsprüfungen werden die installierten Anlagen einem mind. 24-stündigen Probebetrieb unterworfen. Der Probebetrieb findet mit dem Personal des Auftragnehmers unter seiner Aufsicht und Verantwortung statt.

Der Probebetrieb muss den Nachweis der vertragsgemäßen Lieferung, Ausführung und der vollkommenen Betriebstüchtigkeit erbringen.

Spätestens mit Beginn des Probebetriebes ist das Bedienungspersonal des Auftraggebers zu unterweisen. Die erfolgte Einweisung ist zu bescheinigen.

Besondere, über den Rahmen der VOB/C hinausgehende Leistungsmessungen, Funktionskontrollen und Probebetriebe sind im Leistungs- verzeichnis in gesonderten Positionen aufgeführt.

6.  EINWEISUNG BEDIENUNGSPERSONAL

Für die Einweisung des Betriebspersonals sind spätestens 2 Wochen vor der Inbetriebsetzung zusätzlich ohne Vergütung Funktions- und Betriebsbeschreibung für alle Geräte und Anlagenteile, sowie Fließ- und Regelschema in 3-facher Ausfertigung zur Verfügung zu stellen. Einstellwerte und Betriebspunkte sind zu dokumentieren.

Der Auftragnehmer verpflichtet sich während der Montage und der Probebetriebsläufe das Wartungs- und Bedienungspersonal des Auftraggebers ohne besondere Vergütung zu unterweisen. Zum Abschluss der Einweisung wird ein Protokoll angefertigt, mit dem das Bedienungspersonal bestätigt, dass die Einweisung erfolgt ist.

7. ABNAHME

Der Auftragnehmer hat die Beendigung der Gesamtleistung und - soweit erforderlich - die Fertigstellung von Teilen der Gesamtleistung rechtzeitig schriftlich anzuzeigen und die Abnahme oder Teilabnahme zu beantragen.

Verweigert der Auftraggeber die Abnahme wegen wesentlicher Mängel, so hat der Auftragnehmer nach Beseitigung der Mängel die Abnahme erneut zu beantragen.

Der Auftragnehmer oder ein von ihm Bevollmächtigter ist verpflichtet, an jeder Abnahme teilzunehmen und die hierfür erforderlichen Hilfskräfte und Geräte zur Verfügung zu stellen.

Kann die Abnahme nicht stattfinden, weil der Auftragnehmer die vorstehenden Verpflichtungen nicht einhält, steht dem Auftraggeber frei, die Abnahme allein durchzuführen und die dazu benötigten Hilfskräfte und Geräte auf Kosten des Auftragnehmers zu stellen.

Für Leistungen und Arbeiten, die durch den weiteren Baufortschritt oder andere Umstände einer späteren Prüfung und Feststellung entzogen werden, sind Teilabnahmen durchzuführen. Diese werden nicht gesondert vergütet.

Die endgültige Abnahme (Schlussabnahme) erfolgt in jedem Fall erst nach vollständiger und ordnungsgemäßer Erfüllung aller aus dem Auftrag herrührenden Leistungen einschl. Probebetrieb. Über diese Schlussabnahme wird eine Abnahmebescheinigung auf Bauherren-Vordruck ausgestellt, die vom Auftragnehmer anzuerkennen ist.

Der AN terminiert, koordiniert und dokumentiert unter zur Verfügungstellung der erforderlichen Unterlagen, geeignetem Personal und Geräten alle behördlichen, TÜV und Sachverständigen/Sachkundigenabnahmen.
Gebühren für die vorgenannten Abnahmen trägt bei Erstabnahme der Auftraggeber. Jede weitere Abnahme geht zu Lasten des Auftragnehmers.

Der Auftragnehmer ist nach Abstimmung mit dem Bauherrn verpflichtet, alle erforderlichen Genehmigungen zur behördlichen Abnahme der Anlage einzuholen und die hierfür benötigten Anträge zu stellen, die Zeichnungen anzufertigen sowie die Verhandlungen mit den Behörden zu führen. Eine besondere Vergütung hierfür erfolgt nicht.

Unterlagen für Anzeige- und Genehmigungsverfahren sind eine Nebenleistung des Auftragnehmers. Falls Unterlagen, auch vorläufige, vom Auftraggeber gestellt werden, ist dies bei der Kalkulation zu berücksichtigen.

8. SONSTIGES

Die Abrechnung der Leistungen erfolgt entsprechend den angebotenen Einheitspreisen zum Einzelnachweis auf Basis der vom Bauherrn anerkannten Aufmaße. Es sind die tatsächlich ausgeführten Stückzahlen einzusetzen. Hierbei ist die VOB/C zugrunde zu legen.

## 0.1 Angaben zur Baustelle
0.1 Angaben zur Baustelle

0.1.1 Lage der Baustelle:

Die Kolpingstadt Kerpen beabsichtigt den Neubau einer dreizügigen Grundschule mit Einfeldsporthalle im Stadtteil Sindorf. Das Schulgebäude wird im Neubaugebiet Vogelruther Feld auf einem freien Baugrundstück errichtet. Das Grundstück wird durch die "Astrid-Lindgren-Straße" im Nordosten, die Straße "Zum Vogelrutherfeld" im Süden und die parkähnliche Wegführung im Westen definiert.

Kartenausschnitt:
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
Der Schulbaukörper wird als kompaktes Rechteck auf der Ostseite des Grundstücks platziert und passt sich somit gut in die vorhandene Bebauung ein.
Die Sporthalle ist zur Straße "Zum Vogelrutherfeld" orientiert und definiert mit dem Schulgebäude den am Vogelruther Feld geplanten öffentlichen Platz.
Für die Gebäude ist eine Hybridkonstruktion aus Betonelementen und Holzelement-/ Modulbauweise geplant.

Zufahrtsmöglichkeit:
Zum Zeitpunkt der Ausschreibung ist eine Andienung der Baustelle über die Straße Zum Vogelrutherfeld möglich. Ein Be- und Entladen von Fahrzeugen ist auf einer temporären Entladezone vorgesehen.

Beschaffenheit der Zufahrt:
Die Flächen im öffentlichen Bereich sind asphaltiert oder gepflastert.

Einschränkungen bei ihrer Benutzung
Bei der Nutzung des Zu- und Ausfahrtbereiches und der Entladezonen sind durch den jeweiligen AN Streckenposten zu stellen,die eine gefahrlose und unfallfreie Andienung der Baustelle im Bereich der Zufahrt sicherstellen.
Hierzu gehört auch die Sicherung des öffentlichen Verkehrs, als besondere Verkehrssicherung, das Aufstellen Vorhalten und wieder Entfernen notwendiger Verkehrszeichen, durch den AN.
Die Einholung sämtlicher Genehmigungen für Nutzung von öffentlichem Verkehrsraum, einschließlich der anfallenden Gebühren obliegt ebenfalls dem jeweiligenAN.

0.1.2 Besondere Belastung aus Immisionen

Besondere klimatische oder betriebliche Bedingungen sind nicht zu erwarten

0.1.3 Art und Lage der baulichen Anlage:

Ist der Anlagenbeschreibung zu entnehmen.

0.1.4 Verkehrsverhältnisse auf der Baustelle insbesondere Verkehrsbeschränkungen:

Materialfahrzeuge zur Anlieferung dürfen nur nach vorheriger Genehmigung verbleiben.
Größere Anlieferungen sind mit der Bauleitung und dem Generalunternehmer Wetterfeste Hülle abzustimmen.
Wendemöglichkeiten auf dem Baugelände sind nur eingeschränkt vorhanden.
Das Parken von Mitarbeiterfahrzeugen auf dem Gelände ist nur nach vorheriger Genehmigung gestattet.

0.1.5 Für den Verkehr freizuhaltende Flächen:

Feuerwehrzufahrten gem. Baugenehmigung.
Besondere Maßnahmen zur Freihaltung der Flächen sind vom AG nicht vorgesehen.

0.1.6 Art, Lage Maße und Nutzbarkeit vonTransporteinrichtungen und Transportwegen:

Der Materialtransport innerhalb der Baustelle erfolgt über die bauseits gesicherten Treppenräume.

0.1.7 Lage, Art, Anschlusswert und Bedinungen für das Überlassen von Anschlüssen für Wasser, Energie und Abwasser

siehe Allgemeine technische Vertragsbedingungen

0.1.8 Lage und Ausmaß der dem Auftragnehmer für die Ausführung seiner Leistung zur Benutzung oder Mitbenutzung überlassenen Flächen, Räume:

siehe Allgemeine technische Vertragsbedingungen

Der vorläufige Baustelleneinrichtungsplan kann nach vorheriger Absprache im Zuge der Angebotsfindung im Original eingesehen werden.

0.1.9 Bodenverhältnisse, Baugrund und seineTragfähigkeit, Ergebnisse von Bodenuntersuchungen:

Siehe Fachgutachten das auf Anforderung zugestellt werden kann.

0.1.10 Hydrologische Werte von Grundwasser und Gewässern. Art, Lage, Abfluß, Abflußvermögen und Hochwasserverhältnisse von Vorflutern.
Ergebnisse von Wasseranalysen:

Siehe Fachgutachten das auf Anforderung zugestellt werden kann..

0.1.11 Besondere umweltrechtliche Vorschriften:

Besondere umweltrechtliche Vorschriften sind für die Baumassnahme nicht bekannt.

Bauphysikalische Nachweise
Der Nachweis des Wärmeschutzes erfüllt die Anforderungen, die sich aus dem Gebäudeenergiegesetz (GEG) ergeben.
Siehe Fachgutachten das auf Anforderung zugestellt werden kann.

0.1.12 Besondere Vorgaben für die Entsorgung. Beschränkung für die Beseitigung von Wasser und Abfall:

Eigenes Restmaterial, Verschnitt, Bruch, Verpackungsmaterial, Strahlmittel und dergleichen sind vom
Auftragnehmer kostenlos zu beseitigen. Die einschlägigen allgemeinen und kommunalen Vorschriften über
die Entsorgung von Sonderabfall sind zu beachten.

Die Entsorgung von Abfällen, Abbruchmassen und Bauschutt umfasst die Verwertung entsprechend den
Vorschriften, Satzungen des Abfallverwertungsbetriebes bzw. der Gemeinde und behördlichen Auflagen.
Das Sortieren, Zwischenlagern und getrennte Laden und Transportieren ist danach in den Preis
einzukalkulieren. Das gilt entsprechend für die Trennung nach
- Wertstoffen
- Wiederverwertbarem Abfall
- Deponierbaren Abfällen

Abfall im Sinne von Nr. 4.1.12 DIN 18299 aus dem Bereich des Auftraggebers besteht aus Stoffen, die vor
Durchführung der Bauarbeiten mit dem Bauwerk oder der baulichen Anlage körperlich verbunden waren.
Die Grenze von 1 m3 bezieht sich auf einen Auftrag, bei mehreren Losen eines Auftrages auf ein Los
(Fachlos).
Ist Abfall aus dem Bereich des Auftraggebers von mehr als 1 m3 zu entsorgen, kann der Auftragnehmer
verlangen, dass die Entsorgung abzüglich der Deponiegebühr als Festpreis und die Deponiegebühr in der zur Zeit der Deponierung gültigen Höhe zum Nachweis abgerechnet wird. In diesem Fall muss der Bieter neben dem Gesamtpreis eine Splittung vornehmen und dem Angebot beilegen.

Der Nachweis über die ordnungsgemäße Entsorgung kann verlangt werden.

0.1.13 Schutzgebiete oder Schutzzeiten im Bereichder Baustelle wegen Forderungen des Gewässer-,Boden-, Natur-, Landschafts-, oder Immissionsschutzes:

Zusätzliche Forderungen seitens des Gesetzgebers sind nicht bekannt.
Eventuelle, ergänzende Forderungen aus der Baugenehmigung sind zu beachten.

Weiterreichende Fachgutachten liegen nicht vor.

0.1.14 Art und Umfang des Schutzes von Bäumen, Pflanzbeständen, Vegetationsflächen,Verkehrsflächen, Bauteilen, Bauwerken, Grenzsteinen im Bereich der Baustelle:

Bäume werden durch den Unternehmer für die übergeordnete Baustelleneinrichtung mittels Flexrohr DN 100 und Holzverschalung geschützt, Pflanzbestände, Vegetationsflächen werden mittels Bauzäunen gegenüber der Baustellenfläche dauerhaft abgetrennt.

0.1.15 Im Baugelände vorhandene Anlagen insbesondere Abwasser- und Versorgungsleitungen:

Bestandspläne der Versorgungsunternehmen sind von dem jeweiligen AN eigenverantwortlich bei dem Versorgungsunternehmen zu beantragen.
Abwasser- und Versorgungsleitungen sind neben dem Grundstück Strassenseitig vorhanden. Diese werden allerdings während der Bauzeit nicht durch den AG zur Verfügung gestellt.
Alle für die Bauausführung erforderlichen Wasser und Elektroanschlüsse befinden sich als temporäre Einrichtung ausserhalb der Gebäude.

0.1.16 Bekannte oder vermutete Hindernisse im Bereich der Baustelle, z.B. Leitungen, Kabel, Dräne, Kanäle, Bauwerkreste und, soweit bekannt,deren Eigentümer:

nicht bekannt

0.1.17 Vermutete Kampfmittel im Bereich der Baustelle, Ergebnisse von Erkundungs- oder Beräumungsmaßnahmen:

Es ist nicht bekannt, das Kampfmittel im Bereich des Baugeländes vorhanden sind. Des weiteren alle Vorgaben der Baugenehmigung beachten.

0.1.18 Gegebenenfalls gemäß der Baustellenverordnung getroffene Maßnahmen:

Belästigungen der Nachbarschaft, soweit sie nicht durch die Bauarbeiten unvermeidlich sind, dürfen nicht erfolgen.
Ohne besonderen Leistungsansatz sind zusätzliche Maßnahmen zur Minderung oder Verhinderung insbesondere von Lärm-, Schmutz- und Staubentwicklung vorzunehmen (Auffangvorrichtungen, häufigere Reinigungsarbeiten).
Arbeiten an Samstagen sind nur ausnahmsweise gestattet. Im Übrigen gelten die entsprechenden gesetzlichen Vorschriften obligatorisch, besonders in Hinblick auf die vorgeschriebenen zugelassenen Arbeitszeiten (Beginn und Ende der täglichen Arbeiten).
Die Baustellenordnung des SiGeKo kann nach vorheriger Absprache im Zuge der Angebotsfindung eingesehen werden. Diese ist Vertragsbestandteil.

0.1.19 Besondere Anordnungen, Vorschriften und Maßnahmen der Eigentümer von Leitungen,Kabeln, Dränen, Kanälen, Straßen, Wegen, Gewässern, Gleisen, Zäunen und dergleichen im Bereich der Baustelle:

nicht bekannt.

0.1.20 Art und Umfang von Schadstoffbelastungen, z.B. des Bodens, der Gewässer, der Luft, der Stoffe und Bauteile; vorliegende Fachgutachten oder dergleichen:

Das Gutachten kann nach vorheriger Absprache im Zuge der Angebotsfindung eingesehen werden.

0.1.21 Arbeiten anderer Unternehmer auf der Baustelle.

Es werden in Art und Umfang üblicher Baumaßnahmen Tiefbau-, Hochbau-, Ausbau und TGA Gewerke vor Ort tätig sein.
Die Arbeiten werden in zeitlicher Reihenfolge auf der Grundlage des abgestimmten Rahmenterminplans ausgeführt.

## 0.2 Angaben zur Ausführung
0.2 Angaben zur Ausführung

0.2.1 Arbeitsabschnitte:

Die Arbeitsabschnitte können vom Auftragnehmer eigenverantwortlich auf Grundlage des Rahmenterminplans gewählt werden.
Sie sind jedoch nach Rücksprache mit der Bauleitung durchzuführen.

Der jeweilige AN hat für den reibungslosen Bauablauf die entsprechende Anzahl von Mitarbeitern / Arbeitskräften unter Berücksichtigung der kurzen Termine einzuplanen. Es wird deshalb davon ausgegangen, das zeitgleich mehrere Kolonnen mit entsprechender Personenanzahl durch den AN vor Ort eingesetzt werden.

Arbeitsunterbrechung:
Arbeitsunterbrechungen können sich aufgrund von Arbeitsabläufen, Bauabläufen sowie Schnittstellen zu anderen Gewerken kurzfristig ergeben. Durch den AN sind diese frühzeitig der Bauleitung mitzuteilen. Sie berechtigen den AN nicht, den eigenen personellen Einsatz zu reduzieren.

Arbeitsbeschränkungen:
Aufgrund der unmittelbar angrenzenden Wohnbebauungen dürfen lärmintensive Arbeiten nur zu den gesetzlich erlaubten Zeiten erfolgen. Siehe auch SiGeKo Plan und Baustellenordnung.

Abhängigkeit von Leistungen anderer:
Es ist eine enge Zusammenarbeit der Gewerke bezüglich der Abstimmung und Festlegung von Höhenkoten erforderlich. Hierfür werden in den Geschossen bauseits im Bereich der TRH Meterrisse, mit überputzbaren Meterrissmarken, gesetzt.

Im Rahmenterminplan sind die einzelnen Gewerke aufeinander im Arbeitsablauf abgestimmt. Sollte es trotzdem zu Schnittstellenproblemen kommen, sind diese gemeinsam zwischen den betroffenen AN und
der Bauleitung des AG unmittelbar anzusprechen und abzustellen.

0.2.2 Besondere Erschwernisse während der Ausführung, z.B. Arbeiten in Räumen in denen der Betrieb weiterläuft, Arbeiten im Bereich von Verkehrswegen oder bei außergewöhnlichen äußeren Einflüssen:

nicht bekannt

0.2.3 Besondere Anforderungen für Arbeiten in kontaminierten Bereichen, gegebenenfalls besondere Anordnungen für Schutz und Sicherheitsmaßnahmen

nicht bekannt, darüber hinaus siehe Gutachten und Anforderungen des SiGEKo.

0.2.4 Mitbenutzung fremder Gerüste, Hebezeuge, Aufzüge, Aufenthalts- und Lagerräume,Einrichtungen und dergleichen durch den Auftragnehmer:

Eine Mitbenutzung von Gerüsten im Aussenbereich ist gemäß Terminplanung eingeschränkt oder nicht möglich. Entsprechend benötigte Gerüste sind durch den jeweiligen AN selbst zu stellen.

0.2.5 Art und Umfang der vom Auftraggeber verlangten Eignungs- und Gütenachweise:

Es wird auf die einzelnen ATV verwiesen, entsprechende Nachweise sind vom AN nach Anforderung vorzulegen.

0.2.6 Art, Menge und Gewicht der Stoffe und Bauteile, die vom Auftraggeber beigestellt werden, sowie Art, Ort und Zeit der Übergabe:

Der Auftraggeber wird keine Stoffe oder Bauteile beistellen.

0.2.7 In welchem Umfang der Auftraggeber Abladen, Lagern und Transport von Stoffen und Bauteilen übernimmt oder dafür dem Auftragnehmer Gerät oder Arbeitskräfte zur Verfügung stellt

Der Auftraggeber übernimmt keine derartigen Leistungen.

0.2.8 Leistungen für andere Unternehmer:

Leistungen für andere Unternehmer werden vom AG nur vergütet, wenn Sie auf Anordnung des AG erbracht werden.

0.2.9 Mitwirken beim Einstellen von Anlageteilen und bei der Inbetriebnahme von Anlagen im Zusammenwirken mit anderen Beteiligten:

In diesem Zusammenhang wird auf die einzelnen ATV´s verwiesen.

## 0.3 Anlagenbeschreibung Gewerk Raumlufttechnische Anlagen (RLT)
Anlagenbeschreibung Gewerk Raumlufttechnische Anlagen (RLT)

Allgemeines

Grundlagen zur Lüftungstechnik
Die Errichtung der Lüftungs- und RLT-Anlagen wurden nach den zu bauordnungsrechtlichen und den einschlägigen Regeln der Technik geplant.

Aussenluftzustände
In der Planung wurden folgende Außenluftzuständen berücksichtigt:
Winterbetrieb  - 10 °C / 80 % r.F.
Sommerbetrieb  + 32 °C / 40 % r.F.

Schallimmisionsrichtwerte:
Bezüglich der einzuhaltenden Lärmrichtwerte wird auf die Fachplanung Schallschutz verwiesen.

Geplante Raumlufttechnische Anlagen:
In dem Bauvorhaben ist die Errichtung folgender Raumlufttechnischer Anlagen geplant:
- Kombinierte Zu- / Abluftanlage für die Schule als Teilklimaanlage
- Zuluftanlage für die Küche der Schule als Teilklimaanlage
- Abluftanlage für die Küchenabluft
- Kombinierte Zu- / Abluftanlage für die Sporthalle als Teilklimaanlage
- Abluftanlagen WC-Bereiche jeweils in der Schule und in der Sporthalle

Einbringungmaße Geräte:

Einbringmaß in die Lüftungszentrale im Untergeschoss
Los 1 Schule:

Die maximalen Geräteabmessungen sind zu beachten.
Die Einbringung in die Lüftungszentrale im 1. Untergeschoss erfolgt direkt über einen an der Ostseite des Gebäudes (Astrid-Lindgren-Straße) eingeplanten Einbringschacht mit folgenden Öffnungsabmessungen:

BxH: 3.000 x 2.750 mm

Einbringmaß in die Technikzentrale im 1.Obergeschoss
Los 2 Sporthalle:

Die maximalen Geräteabmessungen sind zu beachten.
Die Einbringung in die Technikzentrale im 1.Obergeschoss erfolgt mittelbar über die Einfeldhalle in die Zentrale mit Höhe von 3.500mm OK Boden.Zur Einbringung ist eine Rohbauöffnung mit folgenden Abmessungen berücksichtigt:

BxH: 2.010x2.300 mm

Die Zuwegung zur Einfeldhalle erfolgt im EG über die südliche doppelflügelife Zugangstür mit einem Rohbauöffnungsmaß von

BxH 2.510x2.260 mm

Lüftungsanlagen (KG 431)

Abluftanlage Küche
Zur Entlüftung der Küche im EG wird die Abluft mittels eines Dachventilators aus dem Gebäude geführt.
Die Zuluft für die Küche erfolgt mit einem separaten Zuluftgerät, welches in der Lüftungszentrale im Untergeschoss aufgestellt wird. Die Zuluft wird über einen Schacht in die Küche geführt.
Die Abluftmenge für die Küche wurde gemäß VDI 2052 ermittelt:

Bereich Küche:  2.755 m³/h
Bereich Spülküche:  1.900 m³/h
Nebenräume:  140 m³/h
Dies ergibt eine Gesamtluftmenge von:  4.795 m³/h

Luftführung und Luftkanäle
Die Küchenabluftabführung erfolgt über den Steigepunkt 1.6 im Schacht vom EG bis zum Dach.
Die Zuluft wird über die Steigepunkt 1.8 in den Küchenbereich geführt.
Die Verteilung innerhalb der Etage erfolgt dann über oberhalb der Abhangdecke verlegte Luftkanäle.
Die Be- und Entlüftung der Küche wird mittels einer Lüftungsdecke realisiert. Hierbei wird die Abluft der Küche über Dunstabzugshauben über den Kombidämpfern, dem Küchenherd und der Haubenspülmaschine abgesaugt.
Thermisch aufbereitetete Zuluft wird mittels Flächen-Quellauslässe in der Küche, bzw. Spülküche eingeblasen.

Abluftanlagen WC´s
Zur Sicherstellung des notwendigen Außenluftwechsels und zur Entlüftung WC-Räumlichkeiten in der Schule, sowie in der Sporthalle ist die Schule mit zwei zentralen Abluftanlagen, und die Sporthalle mit einer Abluftanlage für diese Räumlichkeiten ausgestattet. Für die Schule ist für den jeweiligen WC-Kern ein Dachabluftventilator vorgesehen. In der Sporthalle kommt ein Dachventilator für den WC-Bereich im Erdgeschoss zum Einsatz.
Als reine Abluftgeräte sind die Anlagen ohne Funktion zur Luftaufbereitung ausgestattet. In der Planung wurden folgende spez. Luftwechselraten berücksichtigt:

WC-Bereiche:  ca. 11 m³/ h je m² Nutzfläche

Dies ergibt folgende Gesamtluftmengen:
Dachventilator Schulgebäude linker Bereich:  730 m³/h
Dachventilator Schulgebäude rechter Bereich:  1.055 m³/h
Dachventilator Sporthalle:  415 m³/h

Die erforderliche Zuluft erfolgt jeweils über die Hauptanlagen der Gebäude.

Luftführung und Luftkanäle
Die Haupterschließung zu den jeweiligen Geschossen erfolgt im Schulgebäude vertikal über die Steigepunkte 1.3 und 1.4 in den jeweiligen WC-Kern angrenzenden Schächten. In der Sporthalle wird die Abluft direkt über Dach abgeführt.
Die Verteilung innerhalb der Geschosse erfolgt horizontal oberhalb von Abhangdecken.

Teilklimaanlagen (KG 432)

Zu- / Abluftanlage Schule
Die Anlage zur Zu- und Abluftversorgung wird in der hierfür eigens vorgesehenen Lüftungszentrale im 1.UG aufgestellt.
Die Zu- Abluftanlage ist mit folgende Luftbereitungsfunktionen ausgestattet:
- Luftfilterung
- Vorerwärmung durch Wärmerückgewinnung aus dem Abluftsystem über einen Kreuzstrom-Plattenwärmetauscher
- Luftkühlung über KKW-Luftkühler
- Nacherwärmung über PWW-Lufterhitzer

In der Vorplanung sind u.a. folgende maßgebliche Luftwechselraten / spez. Personenbe-zogene Außenluftrate berücksichtigt:

Klassenräume:  ca. 20 m³/h je Person
Speiseraum : ca. 30 m³/h je Person
Foyer :  ca. 20 m³/h je Person
Ganztagsbereich: ca. 20 m³/h je Person

Unter Berücksichtigung einer Gleichzeitigkeit von 75% ergibt sich eine Gesamtluftmenge

von:  25.000 m³/h

Luftführung und Luftkanäle
Die Haupterschließung zu den Nutzungseinheiten erfolgt im Gebäude vertikal über die Steigepunkte 1.1 und 1.2, sowie 1.5 und 1.7 in den dem jeweiligen Bereich zugeordneten Schächten.
Die Verteilung innerhalb der Etagen erfolgt über eine Kanalführung oberhalb der Abhangdecke für die Räumlichkeiten.
Zur Versorgung der Hauptbereiche wie Klassenräume, Ganztagsbetreung, Speiseraum, etc. wird die Zuluft mittels Drallauslässe in den Raum eingebracht. Die Abluft wird über Lüftungsgitter, die entweder im Mobiliar integriert sind (Klassenräume) oder an der Decke verortet sind, aus dem Raum abgeführt. In den Flexzonen wird die Zu- und Abluft über Drallauslässe eingebracht, bzw. abgeführt.
Nebenräume, sowie die WC-Kerne erhalten Tellerventile zur Zu- und Abluftführung.
Die Klassenräume, das Foyer, der Speiseraum sowie der Ganztags- und der Betreuungsbereich werden mit variablen Volumenstromreglern versehen.
Die Außenluft, bzw. die Fortluft wird über einen Außenluftturm, bzw. einem Fortluftturm im Erdgeschossbereich zu- bzw. abgeführt.

Zu- / Abluftanlage Sporthalle
Die Anlage zur Zu- und Abluftversorgung wird in der hierfür eigens vorgesehenen Aufstellraum im 1.OG aufgestellt.
Die Zu- Abluftanlage ist mit folgende Luftbereitungsfunktionen ausgestattet:
- Luftfilterung
- Vorerwärmung durch Wärmerückgewinnung aus dem Abluftsystem über einen Kreuzstrom-Plattenwärmetauscher
- Luftkühlung und Nacherwärmung über ein Change-Over System und Wärmetauscher im Gerät.

In der Vorplanung sind folgende Luftwechselraten/Personenbezogene Luftwechsel berücksichtigt:

Umkleideräume, WC's: ca. 11 m³/ h je m² Nutzfläche

Einfeldhalle im Falle der
Veranstaltungsnutzung: ca. 20 m³/h je Person
Lager :  ca. 1-fach
Foyer :  ca. 20m³/h je Person
Dies ergibt eine Gesamtluftmenge
von:  11.000 m³/h

Luftführung und Luftkanäle
Die Lüftungsverteilung für das Obergeschoss erfolgt direkt horizontal aus de Lüftungsaufstellraum heraus. Vertikal werden die Räumlichkeiten im Erdgeschoss mittels eines im Aufstellraum verorteten Steigepunkt erschlossen und anschließend horizontal verteilt.
Die Verteilung innerhalb der Etagen erfolgt über eine Kanalführung oberhalb der Abhangdecke für die Räumlichkeiten. Die Versorgung der Räume mit Zuluft wird primär über Drallauslässe realisiert.
In den WC's, Umkleiden, Nebenräumlichkeiten, sowie dem Regiebereich kommen Tellerventile zum Einsatz. Der Geräteraum erhält Lüftungsgitter im Kanaleinbau. Die Halle erhält Drallauslässe für die Zuluftführung und Verteilung. Die Abluft der Halle wird über Lüftungsgitter im Kanaleinbau realisiert.
Die Halle, sowie das Foyer und die Umkleiden werden mit variablen Volumenstromreglern versehen.
Die Außenluft, bzw. die Fortluft wird über eine Dachhaube, bzw. einem Wetterschutzgitter auf dem Dach, bzw. an der Fassade zu- bzw. abgeführt.

Kälteanlagen (KG 434)

Kälteerzeugung
Über die in der zentralen Wärmeerzeugung berücksichtigten Wärmepumpen in Verbindung mit dem Eis-Energiespeicher kann sowohl das Potenzial des Eisspeichers zum "natural cooling" als auch zur aktiven Kompressionskühlung genutzt werden.
Die Planung berücksichtigt die Verwendung der Kühlung als:
1. unterstützende Kühlung über die Fußbodenheizungsflächen die durch Umschaltung als Kühlflächen genutzt werden können
2. in der RLT zur Kühlung der in das Gebäude eingeführten Außenluft

Kälteerzeugungsleistung
Die bereitgestellte Gesamtkühlleistung wurde wie folgt ermittelt:
Statische Kühlung (Kühlflächen): 105  kW
Dynamische Kälte (Lüftung): 136  kW
In Summe:  241 kW

Jahreskühlarbeit
Die Jahreskühlarbeit für die Raumkühlung und Kühlung der mechanisch über RLT-Anlagen eingebrachte Zuluft wurde auf folgenden Wert abgeschätzt:

  ca. 84.350 kWh/a.

Kälteverteilung
Das auf der Erzeugerseite produzierte Klimakaltwasser wird über einen zentralen Verteiler zu den Luftkühlern in den RLT-Geräten und über Umschaltventile den Fußbodenheizkreisen geführt .
Die Sporthalle wir über eine bauseitige erdverlegte Nahkälteleitung angebunden. Dort ist der Übergabepunkt zur weiteren Verteilung im Hausanschlussschacht unterhalb des innenliegenden Treppenlaufes geplant.

Raumkühlflächen
Zur Kühlung der Räumlichkeiten in der Schule wird das Fußbodenheizungsystem als Flächentemperierung eingesetzt.
Die Nebenräumlichkeiten der Sporthalle werden ebenfalls weitestgehend mit dem Fußbodenheizungssystem temperiert.
In der Einfeldsporthalle wird die Kühlung mit den Deckenstrahlplatten realisiert.

Kleinkälteanlagen
In der Schule ist für die Kühlung des EDV-Raumes im Untergeschoss (Serverraum) eine Kleinkälteanlage in Form einer Split-Kälteanlage vorgesehen. Das Außengerät wird hierbei in der Lüftungszentrale aufgestellt.

Sonstiges zur KG 430 (KG 439)

Verbrauchszählung der Kälteenergie
Der Kälteverbrauch wird über die Verbrauchszählung mit Wärmemengenzählern erfasst.
Die individuelle Verbrauchserfassung mit Wärmemengenzählern wird konkret vor Ausführung im weiteren Verlauf abgestimmt
Nach bisheriger Festlegung werden die Zähleinrichtungen über einen Dienstleister geleast.

## Ausschreibungsanerkennung
AUSSCHREIBUNGSANERKENNUNG

Der Auftragnehmer erklärt durch Abgabe des Angebots an:

a)  dass er diese komplette Ausschreibung auf ihre Vollständigkeit hin überprüft hat, insbesondere darauf, dass keine Seiten fehlen

b)  dass der Inhalt der Ausschreibungsunterlagen für ihn eindeutig ist

c)  dass bei evtl. Rückfragen eine zufriedenstellende und ausreichende Klärung erfolgte

d)  dass alle sonstigen preisbeeinflussenden Umstände geprüft und gewertet hat

e)  dass er die projektspezifischen Belange bei der Kalkulation berücksichtigt hat

f)  dass er diese Ausschreibung ohne Einschränkung als maßgeblichen Vertragsbestandteil rechtsverbindlich anerkennt

## 430 (VE20) Lüftungstechnische Anlagen
EP-Anteile: Material; Lohn

### Los 1 Schule

#### Titel 1.01 Lüftungsgeräte / Ventilatoren und Zubehör

*Hinweis: Leitbeschreibung RLT-Geräte*
Gehäuse
aus verzinktem Stahl

Paneele
verzinktes Stahlblech
Isolierung min. 30 mm Mineralwolle (nach DIN
4102, Baustoffklasse A1, nicht brennbar),
Panele einfach revisionierbar.

Paneele Gerät Küchenzuluft
verzinktes Stahlblech formstabilisiert und inlayverstärkt,
Paneelbleche umlaufend verklebt.
min 30 mm starke Isolierung (nach DIN
4102, Baustoffklasse A1, nicht brennbar).

Beleuchtung
LED-Beleuchtung für Netzspannung (230 V AC), Lichtstrom von 400 Lumen, Schutzklasse IP 67

Kondensatwanne
Edelstahl-Kondensatwanne, Allseitiges Gefälle mit Abfluss an der tiefsten Stelle.

Grundrahmen
Rahmen aus umlaufendem C-Profil

Grundrahmen Gerät Küche
Grundrahmen zur Schwingungsentkopplung.
Zwischenlage aus Polymer im Gerätegrundrahmen integriert
Isolationsgrad zwischen 20 und 25 dB.

Jalousieklappe
Rahmen aus C-förmigen Profilen,
Hohlkörperlamellen, stets gegenläufig, Stahl verzinkt, mit außenliegendem Hebelgestänge.

Aluminiumvariane, mit beidseitig innenliegenden, wartungsfreien, Zahnrädern. mit außerhalb des Luftstroms angeordneten, gekapselten Zahnrädern.

Dämmstutzen
Schall- und Vibrationsentkoppelt, aus verzinktem Stahlblech in
U-Rahmenform 90x30mm,

Schutzgitter
DIN EN 1886-10.6 engmaschiges Gitter (< 20 x 20 mm), verzinkter Stahldraht in Luftrichtung hinter brennbaren Einbauteilen, Montage erfolgt am Anschlussstutzen der Ausblaskammer.

Filterwand
verzinktes Stahlblech

Taschenfilter aus Glasfaservlies
Taschenfilter aus Glasfaservlies zur Abscheidung
von Feinstaub

Feinstaub und Schwebstofffilter
HEPA-Filter

WRG - Kreislaufverbundsystem Gerät Küchenzuluft
Kreislaufverbundsystem, Zu- und Abluftvolumenstrom voneinander getrenn, Wärmeträger Wasser-Glykol-Gemisch
Abluftseite als Wärmetauscher verbaut im Kanalsystem.

Luftkühler
Rippenrohr-Luftkühler aus nahtlosen Kupferrohren
fest aufgepresste Lamellen.
Kalt-Wasser und Wasser-Glykol-Gemisch als Kühlmedium bis PN 16.
Sammler und Anschlussstutzen mit Entlüftungs- und Entleerungsstutzen.

Lufterhitzer
Rippenrohr-Lufterhitzer aus nahtlosen
Kupferrohren mit aufgepressten Lamellen.
Wasser als Heizmedium PN 16. Sammler und
Anschlussstutzen mit Entlüftungs- und Entleerungsstutzen.
Einstufiger, luftseitiger Frostschutz
direkt auf dem Wärmetauscher befestigt.

Tropfenabscheider
Tropfenabscheider bedienseitig ausziehbar.

Fan Array Gerät Zu-Abluft Schule
Parallel angeordnete, freilaufende
Radialventilatoren ohne Spiralgehäuse, direkt
angetrieben mit EC-Außenläufermotor
Aluminiumlaufräder mit rückwärtsgekrümmten Schaufeln,
Einströmdüsen der Einzelventilatoren aus verzinktem Stahlblech, Druckentnahmestutzen

EC-Ventilator Gerät Zuluft Küche
Einseitig saugender Radialventilator mit rückwärts gekrümmten Schaufeln, EC-Außenläufermotor mit wartungsfreien
Kugellagern, Sanftanlauf und integrierte Strombegrenzung.

Einbringmaß in die Lüftungszentrale:
BxH: 3.000 x 2.750 mm

Die maximalen Abmessungen sind zu beachten. Die Einbringung in die Lüftungszentrale im 1. Untergeschoss erfolgt einen Einbringschacht mit Abmessungen:
BxL: 2.800 x 3.750 mm

**1.01.1 Lüftungsanlage, Zu- Abluft Schule, 25.000 m³/h**
Raumluftgerät zur Innenaufstellung
Isolierung:  min 30 mm
Länge:  max. 7.300 mm
Breite:  max. 3.900 mm
Höhe:  max. 2.700 mm
Gewicht:  5.850 kg
Grundrahmen:  200 mm

Energieeffizienz: min. A

Zuluft/Abluft
Volumenstrom:  25.000 m³/h
Externer Druck:  750 Pa / 700 Pa

Zuluftgerät
Gehäusebauteil 1:
Anschluss links (Klappe (innenliegend)), Dämmstutzen,
Stahl verzinkt, Klappenstellantrieb mit Federrücklauf,
Auf-Zu, mit Hilfsschalter / Endlagenschalter

Wartungskammer:
Revisionstür, Schauglas, LED-Beleuchtung 230V

Filter:
HEPA-Filter, ePM1/2,5/10: 60/70/90%
Filterrahmen Edelstahl, Zeigermanometer

Gehäusebauteil 2:

WRG - Plattenwärmeübertrager:
Kreuzstrom, Bypass seitlich, Energieeffizienz 70 %
Betriebszustand:  II / I
Außenlufttemperatur:  32 / -8,6 °C
rel. Feuchte:  40 / 90 %
Ablufttemperatur:  26 / 22 °C
rel. Feuchte:  55 / 35 %
Leistung (trocken):  35-40 / 190-210 kW
Kondensatwanne, Edelstahl, Tropfenabscheider, Revisionstüren, Klappenstellantrieb Bypass-Klappe

Gehäusebauteil 3:

Lufterhitzer:
Cu / Al
Leistung:  100-110 kW
Lufttemperatur (Eintritt):  10 °C
Lufttemperatur (Austritt):  22 °C
Medium:  Wasser
Mediumtemperatur (Eintritt): 40 °C
Mediumtemperatur (Austritt): 30 °C
Druckverlust Medium:  15-20 kPa
Frostschutzthermostat auf Wärmeübertragerrahmen montiert

Wartungskammer:
Revisionstür, Schauglas, LED-Beleuchtung 230V

Luftkühler:
Cu / Al
Leistung:  83 kW
Lufttemperatur (Eintritt):  28 °C
Lufttemperatur (Austritt):  18 °C
Medium:  Wasser
Mediumtemperatur (Eintritt): 16 °C
Mediumtemperatur (Austritt): 20 °C
Druckverlust Medium:  40 kPa
Kondensatwanne Edelstahl

Wartungskammer:
Revisionspaneel mit Kompressionsdrehriegeln
und Griffen

Gehäusebauteil 4:

Wartungskammer:
Revisionstür, Schauglas, LED-Beleuchtung 230V

Ventilator:
Freirad mit EC-Motor, Systemwirkungsgrad 70 %,
SFP 3 / 1455W/(m³/s)

Motor
Betriebsnennspannung 3~ 400V 50Hz
Fan Array Rep.-Schalter Set

Wartungskammer:
Revisionstür, Schauglas, LED-Beleuchtung 230V

Ansaug-/Ausblaskammer:
Anschlussrechts (ohne Klappe), Dämmstutzen, Stahl verzinkt,
LüAR-Gitter

Abluftgerät
Gehäusebauteil 5:

Anschluss: rechts (ohne Klappe), Dämmstutzen, Stahl verzinkt,

Wartungskammer
Revisionstür, Schauglas, LED-Beleuchtung 230V

Filter:
HEPA-Filter, ePM1/2,5/10: 60/70/90%, Edelstahl, Zeigermanometer

Gehäusebauteil 6:

Wartungskammer:
Revisionstür, Schauglas, LED-Beleuchtung 230V

Ventilator:
Freirad mit EC-Motor, Systemwirkungsgrad 70 %,
SFP 3 / 1351W/(m³/s)

Motor
Betriebsnennspannung: 3~ 400V 50Hz
Fan Array Rep.-Schalter Set

Wartungskammer:
Revisionstür, Schauglas, LED-Beleuchtung 230V

Ansaug-/Ausblaskammer:
Anschluss links (Klappe (innenliegend)), Jalousieklappe:
Dämmstutzen, Stahl verzinkt, Klappenstellantrieb mit Federrücklauf, Auf-Zu, mit Hilfsschalter / Endlagenschalter

Lichtschalter am Gerät montiert und verdrahtet.
Die interne Verdrahtung des Gerätes und der Beleuchtung ist Bestandteil der Leistung und muss bei der Kalkulation berücksichtigt werden.

Hinweis:
Schalldämpfer werden außerhalb des Gerätes im Kanalsystem verbaut.

vom Bieter einzutragen:

angebotenes Fabrikat: '..........'

angebotener Typ '..........'
Menge: 1,000 St

**1.01.2 Liefern und Verlegen der Körperschallentkopplung Lüftungsgerät Allgemein**
Liefern und Verlegen der Körperschallentkopplung und Schwingungsisolierung aus polyurethangebundenen Gummifaserstreifen oder Polyurethan-Schaum auf ebenem, tragfähigen und besenreinen Untergrund unterhalb der Rahmen von Lüftungsgeräten, abgestimmt auf die Gewichte der einzelnen Baugruppen, ein- oder zweilagig nach akustischen Anforderungen. Eine Körperschallminderung von mindestens 20 dB ist nachzuweisen.
Menge: 1,000 St

**1.01.3 Lüftungsanlage Küche, Zuluft, 5000 m³/h**
Raumluftgerät zur Innenaufstellung
Isolierung:  min.30 mm
Länge:  max. 6.250 mm
Breite:  max. 1.050 mm
Höhe:  max. 1.550 mm
Gewicht:  max. 1.200 kg
Grundrahmen:  110 mm

Energieeffizienz: min. A

Zuluft
Volumenstrom:  5.000 m³/h
Externer Druck:  500 Pa

Zuluftgerät
Gehäusebauteil 1:

Ansaug-/Ausblaskammer:
Anschluss links (Klappe (innenliegend))
Jalousieklappe, Aluminium, Dämmstutzen,
Stahl verzinkt, Klappenstellantrieb mit Federrücklauf,
Auf-Zu, mit Hilfsschalter / Endlagenschalter

Wartungskammer:
Revisionstür, Schauglas, LED-Beleuchtung 230V

Filter:
Taschenfilter, Glasfaservlies, ePM1/2,5/10: 20/25/60%,
Druckmessstellen, Zeigermanometer

Zuluft-Wärmetauscher (KVS-Wärmetauscher):
Cu / Al
Druckverlust Medium:  155 kPa
Kondensatwanne aus Edelstahl

KVS-Daten (Zuluft)
Rückwärmzahl EN308 69 %.
Betriebszustand:  S  W
Außenlufttemperatur:  32  -8,6 °C
Außenluftfeuchte:  40 90 %
Leistung:  5-10  35 kW
Mediumtemperatur (Eintritt):  27  18 °C
Mediumtemperatur (Austritt):  31  -2,3 °C
Medium:  Wasser / Ethyl. 25

Gehäusebauteil 2:

Wartungskammer:
Revisionstür, Schauglas, LED-Beleuchtung 230V

Lufterhitzer (Erhitzer):
Cu / Al
Leistung:  24 kW
Lufttemperatur (Eintritt):  8 °C
Lufttemperatur (Austritt):  22 °C
Medium:  Wasser
Mediumtemperatur (Eintritt):  40 °C
Mediumtemperatur (Austritt):  30 °C
Druckverlust Medium:  bis 20 kPa

Wartungskammer:
Revisionstür, Schauglas, LED-Beleuchtung 230V

Luftkühler (Kühler):
Cu / Al
Leistung:  17 kW
Lufttemperatur (Eintritt):  27 °C
Lufttemperatur (Austritt):  18 °C
Medium:  Wasser
Mediumtemperatur (Eintritt):  16 °C
Mediumtemperatur (Austritt):  20 °C
Druckverlust Medium:  bis 50 kPa
Kondensatwanne aus Edelstahl

Gehäusebauteil 3:

Wartungskammer:
Revisionstür, Schauglas, LED-Beleuchtung 230V

Ventilator:
Freirad mit EC-Motor Systemwirkungsgrad 65-70%,
SFP 3 / 1041W/(m³/s)

Motor
Betriebsnennspannung 3~ 400V 50Hz, Druckmessstellen,
Klemmdose für EC-Ventilatoren, Reparaturschalter lastseitig

Wartungskammer:
Revisionstür, Schauglas, LED-Beleuchtung 230V

Filter:
HEPA-Filter, ePM1/2,5/10: 60/70/90%, Druckmessstellen,
Zeigermanometer

Ansaug-/Ausblaskammer:
Anschluss rechts (ohne Klappe), Dämmstutzen,
Stahl verzinkt, LüAR-Gitter

Lichtschalter am Gerät montiert und verdrahtet.
Die interne Verdrahtung des Gerätes und der Beleuchtung ist Bestandteil der Leistung und muss bei der Kalkulation berücksichtigt werden.

vom Bieter einzutragen:

angebotenes Fabrikat: '..........'

angebotener Typ '..........'
Menge: 1,000 St

**1.01.4 Dachventilator, Küche, Abluft, 5000 m³/h**
Dachventilator, vertikal ausblasend
Gehäuse aus Aluminium, Trageplatte und Grundplatte aus verzinktem Stahl,
Schutzgitter an der Ausblasseite,
Radialventilator mit rückwärts gekrümmten Schaufeln aus Aluminium, Drehzahlsteuerbarer IEC-Motor, außerhalb des Luftstroms in geschlossener Bauart.
Klemmkasten in Schutzart IP65 für den elektrischen Anschluss,
Drehzahlregelung stufenlos, Außenliegender Revisionsschalter,
Kenndaten Betriebspunkt:
Volumenstrom: 5.000 m³/h
stat. Druckerhöhung: 500 Pa
Betriebsnennspannung: 400 V / 50 Hz
Temperaturklasse: T120

Ventilatoranschluss: DN450
Abmessungen Gehäuse: max. 900x900 mm
Abmessungen Gehäusesockel: max. 750x735 mm

vom Bieter einzutragen:

angebotenes Fabrikat: '..........'

angebotener Typ '..........'
Menge: 1,000 St

**1.01.5 Dachsockel für Dachventilator Küchenabluft**
Flachdachsockel, aufklappbarfür in vorbenannter Position beschriebenen Dachventilator
in korrosionsbeständiger Ausführung
abriebfeste schall- und wärmedämmender Isolierung

vom Bieter einzutragen:

angebotenes Fabrikat: '..........'

angebotener Typ '..........'
Menge: 1,000 St

**1.01.6 Dachventilator WC-Abluft, 730 m³/h**
Dachventilator, vertikal ausblasend
Gehäuse aus Aluminium, Trageplatte und Grundplatte aus verzinktem Stahl,
Schutzgitter an der Ausblasseite, Radialventilator mit rückwärts gekrümmten Schaufeln aus verzinktem Stahlblech, Drehzahlsteuerbarer EC-Motor, Temperaturüberwachung für Motor und Elektronik integriert, Klemmkasten in Schutzart IP65 für den elektrischen Anschluss, Drehzahlregelung stufenlos

Kenndaten Betriebspunkt:
Volumenstrom: 730 m³/h
stat. Druckerhöhung: 350 Pa
Betriebsnennspannung: 230 V / 50 Hz

Ventilatoranschluss: DN 200
Abmessungen Gehäuse: max. 450x450 mm
Abmessungen Gehäusesockel: max. 450x450 mm

vom Bieter einzutragen:

angebotenes Fabrikat: '..........'

angebotener Typ '..........'
Menge: 1,000 St

**1.01.7 Dachsockel für Dachventilator WC-Abluft**
Flachdachsockel, aufklappbarfür in vorbenannter Position beschriebenen Dachventilator
in korrosionsbeständiger Ausführung
abriebfeste schall- und wärmedämmender Isolierung

vom Bieter einzutragen:

angebotenes Fabrikat: '..........'

angebotener Typ '..........'
Menge: 1,000 St

**1.01.8 Dachventilator WC-Abluft, 1055 m³/h**
Dachventilator, vertikal ausblasend
Gehäuse aus Aluminium, Trageplatte und Grundplatte aus verzinktem Stahl,
Schutzgitter an der Ausblasseite, Radialventilator mit rückwärts gekrümmten Schaufeln aus verzinktem Stahlblech, Drehzahlsteuerbarer EC-Motor, Temperaturüberwachung für Motor und Elektronik integriert, Klemmkasten in Schutzart IP65 für den elektrischen Anschluss, Drehzahlregelung stufenlos

Kenndaten Betriebspunkt:
Volumenstrom: 1055 m³/h
stat. Druckerhöhung: 350 Pa
Betriebsnennspannung: 230 V / 50 Hz

Ventilatoranschluss: DN250
Abmessungen Gehäuse: max. 500x500 mm
Abmessungen Gehäusesockel: max. 600x600 mm

vom Bieter einzutragen:

angebotenes Fabrikat: '..........'

angebotener Typ '..........'
Menge: 1,000 St

**1.01.9 Dachsockel für Dachventilator WC-Abluft**
Flachdachsockel, aufklappbar für in vorbenannter Position beschriebenen Dachventilator
in korrosionsbeständiger Ausführung
abriebfeste schall- und wärmedämmende Isolierung

vom Bieter einzutragen:

angebotenes Fabrikat: '..........'

angebotener Typ '..........'
Menge: 1,000 St

**1.01.10 Reparaturschalter für Dachventilatoren**
Reparaturschalter, 5-polig bis 7,5 kW, 400V
Schutzart IP 65

vom Bieter einzutragen:

angebotenes Fabrikat: '..........'

angebotener Typ '..........'
Menge: 3,000 St

*Hinweis: Leitbeschreibung Hydraulikstation KVS-System*
Hydraulikstation für ein Kreislaufverbundsystem, vormontiert auf einer Rahmenkonstruktion, integrierte Regelung zur Einbindung in ein bauseitiges Gebäudeleitsystem mittels BacNet.

Externe Ansteuerung:
1x Digitale Freigabe
1x 0 - 10 V Signal proportional zum Luftvolumenstrom
1x 0 - 10 V Leistungsanforderung

beinhaltet:
Membranausdehnungsgefäß mit Kappenventil
Ausdehnungsgefäß MAG 25l inklusive Sicherheitsventil, Auslösedruck 8 bar.
Interne Verrohrung in der Druckstufe PN 10.

Softwarepaket
Bedienung graphisch über auf Controller befindlichem
Webserver und Touchpanel.
Graphische Bedienoberfläche zur Bedienung und Einsicht von Statusmeldungen, Soll- und Istwerten.
Für die Kommunikation zu übergeordneten
Leitsystemen (GLT) über BacNet IP.

Controller
Embedded-PC, inklusive Speichermedium.
Ethernet-Ports mit RJ-45-Anschluss
Verbindung mit Ethernet-Netzwerk

Touchpanel
TFT-Touchpanel
Schutzklasse der Front IP65, 2x 2.0 USB-Schnittstellen
und 10 / 100 MBit Ethernet.

Offener Montagerahmen
Rahmenkonstruktion aus 4-Kant-Profilrohren,
Im Boden der Rahmenkonstruktion ist eine
geschlossene Wanne vorzusehen, zur Aufnahme des Glykol-Gemisches im Havariefall.

Entwässerung Pumpenwanne
gemäß Wassserschutzverordnung für Systeme mit Glykol.
Funktionen

Anschlüsse der Station nach oben herausgeführt.
Alle Anschlüsse separat mittels Absperrklappen mit Rastenhebel oder Kugelhähnen
absperrbar.
Alle Rohrleitungen und Einbauteile gedämmt.

Zum Schutz der Pumpe vor Verschmutzung ist
ein Schlammabscheider auf der Saugseite der Pumpe
vorzusehen.
Schmutzfänger in Schrägsitzform mit Filtersieb.

Zur Erfassung des Medien-Volumenstroms im
KV-System soll ein Vortex-Durchflusssensor verwendet werden.

Solevolumenstromanpassung, automatisch auf den Luftvolumenstrom.
Solestrom wird über den Vortex-Durchflusssensor
gemessen und ausgewertet. Leistungsanpassung erfolgt über die drehzahlgeregelte Pumpe bis auf die minimale
Pumpendrehzahl sowie über ein 3-Wege-Ventil bei
geringen Volumenströmen.

Elektronischer Druckschalter zur Überwachung des  Anlagendrucks und Schutz der Pumpe.

Hinweise Einbringung:
Die maximalen Abmessungen sind zu beachten. Die Einbringung in die Lüftungszentrale im 1. Untergeschoss erfolgt einen Einbringschacht mit Abmessungen:

BxL: 2.800 x 3.750 mm

**1.01.11 Hydraulikstation KVS-System**
Hydraulikstation für Kreislaufverbundsystem,
in offener Rahmenkonstruktion, stahl verzinkt,

Abmessungen Rahmenkosntruktion:
LxBxH:1.000x1.000x1.700 mm

Bemessungsmedium Wasser-Glykolgemisch 25%
Bemessung Anschlüsse DN25,
Bemessungsolumenstrom 1,7 m³/h,
Bemessungsdruckstufe PN10
Ad-Gefäß Volumen 25 l
Ad-Gefäß Vordruck 1 bar,

Differenzdruckanzeige Pumpe
Zeigerthermometer an Vor- und Rückläufen
Ausblasleitung Sicherheitsventil Pumpenanzahl 1
Kvs-Wert (Leistungsregelung):  4 m³/h
Kvs-Wert (Frostschutz):  1,6 m³/h

Funktionen:
Leistungsregelung
Volumenstromregelung
Frostschutz
Drucküberwachung
Energie Monitoring
Menge: 1,000 St

**1.01.12 Pumpe Hydraulikstation**
Kreiselpumpe, Inline, Gehäuse Guss
Fördermedium Wasser-Glykol-Gemisch 25%,
Flanschverbindung, Betriebsdruck PN16,
BACnet MS/TP Modul zur GLT Anbindung
benötigter Volumenstrom max.2,0 m³/h
Mind.-Förderhöhe 23m
Bemessungsbetriebsspannung: 3~400V/50 Hz
blockierstromfest.

vom Bieter einzutragen:

angebotenes Fabrikat: '..........'

angebotener Typ '..........'
Menge: 1,000 St

#### Titel 1.02 Luftkanäle und Zubehör

**1.02.1 Luftkanal**
Luftleitung, rechteckig, Dichtheitsklasse C DIN EN 1507, aus verzinktem Stahl, Maße DIN EN 1505, Kantenlänge bis 500 mm, Wanddicke 1 mm, Verbindung mit Winkelflansch, aus verzinktem Stahl, mit Schrauben und Dichtung, Montagehöhe über Gelände/Fußboden bis 3,5 m, mit Aufhänge-/Auflagekonstruktion, schallgedämmt, befestigen mit Befestigungsmitteln mit bauaufsichtlichem Verwendbarkeitsnachweis einschl. Bohrungen, für Betondecken und Holzdecken.

Die Montagehöhe beträgt bis zu 3,5 m über OK Boden.
Menge: 865,000 m²

**1.02.2 Luftkanal Formstücke**
wie vor beschrieben, jedoch nach DIN EN 1505, 1507 und VDI 3803, wie z.B. Bögen, T-Stücke, Paß- und Übergangsstücke aller Art, mit den erforderlichen Leitblechen.

Die Montagehöhe beträgt bis zu 4,00 m über OK Boden.
Menge: 1510,000 m²

*Hinweis: Leitbeschreibung Wickelfalzrohr*
Wickelfalzrohr aus verzinktem Stahl, Nähte gefalzt, Luftdichtheitsklasse C DIN EN 12237, Maße DIN EN 1506, DN 100, mit Einsteckende, Druckbereich von -750 bis 2000 Pa, Montagehöhe über Gelände/Fußboden bis 3,5 m, mit Aufhänge-/Auflagekonstruktion DIN EN 12236, schallgedämmt, befestigen mit Befestigungsmitteln mit bauaufsichtlichem Verwendbarkeitsnachweis einschl. Bohrungen, Befestigungsuntergrund Stahlbeton und Holzdecken.

Die Montagehöhe beträgt bis zu 3,5 m über OK Boden.

Befestigungsmaterial in verzinkter Ausführung aller Art und Größe.

**1.02.3 Wickelfalzrohr 100 mm**
wie vor beschrieben
Menge: 314,000 m

**1.02.4 Wickelfalzrohr 125 mm**
wie vor beschrieben, jedoch 125 mm
Menge: 165,000 m

**1.02.5 Wickelfalzrohr 160 mm**
wie vor beschrieben, jedoch 160 mm
Menge: 393,000 m

**1.02.6 Wickelfalzrohr 180 mm**
wie vor beschrieben, jedoch 180 mm
Menge: 8,000 m

**1.02.7 Wickelfalzrohr 200 mm**
wie vor beschrieben, jedoch 200 mm
Menge: 233,000 m

**1.02.8 Wickelfalzrohr 225 mm**
wie vor beschrieben, jedoch 225 mm
Menge: 4,000 m

**1.02.9 Wickelfalzrohr 250 mm**
wie vor beschrieben, jedoch 250 mm
Menge: 14,000 m

**1.02.10 Wickelfalzbogen 100 mm**
wie vor beschrieben, in allen Handelsausführungen
Menge: 213,000 St

**1.02.11 Wickelfalzbogen 125 mm**
wie vor beschrieben, in allen Handelsausführungen
Menge: 81,000 St

**1.02.12 Wickelfalzbogen 160 mm**
wie vor beschrieben, in allen Handelsausführungen
Menge: 99,000 St

**1.02.13 Wickelfalzbogen 180 mm**
wie vor beschrieben, in allen Handelsausführungen
Menge: 1,000 St

**1.02.14 Wickelfalzbogen 200 mm**
wie vor beschrieben, in allen Handelsausführungen
Menge: 55,000 St

**1.02.15 Wickelfalz-T-Stück 100 mm**
wie vor beschrieben, in allen Handelsausführungen
Menge: 26,000 St

**1.02.16 Wickelfalz-T-Stück 125 mm**
wie vor beschrieben, in allen Handelsausführungen
Menge: 36,000 St

**1.02.17 Wickelfalz-T-Stück 160 mm**
wie vor beschrieben, in allen Handelsausführungen
Menge: 56,000 St

**1.02.18 Wickelfalz-T-Stück 180 mm**
wie vor beschrieben, in allen Handelsausführungen
Menge: 1,000 St

**1.02.19 Wickelfalz-T-Stück 200 mm**
wie vor beschrieben, in allen Handelsausführungen
Menge: 37,000 St

**1.02.20 Wickelfalz-T-Stück 225 mm**
wie vor beschrieben, in allen Handelsausführungen
Menge: 1,000 St

**1.02.21 Wickelfalz-T-Stück 250 mm**
wie vor beschrieben, in allen Handelsausführungen
Menge: 7,000 St

**1.02.22 Wickelfalz-Kreuz-Stück 125 mm**
wie vor beschrieben, in allen Handelsausführungen
Menge: 2,000 St

**1.02.23 Wickelfalz-Kreuz-Stück 160 mm**
wie vor beschrieben, in allen Handelsausführungen
Menge: 1,000 St

**1.02.24 Wickelfalz-Reduzierung 125 mm**
wie vor beschrieben, jedoch 125 mm
Menge: 55,000 St

**1.02.25 Wickelfalz-Reduzierung 160 mm**
wie vor beschrieben, jedoch 160 mm
Menge: 27,000 St

**1.02.26 Wickelfalz-Reduzierung 180 mm**
wie vor beschrieben, jedoch 180 mm
Menge: 2,000 St

**1.02.27 Wickelfalz-Reduzierung 200 mm**
wie vor beschrieben, jedoch 200 mm
Menge: 69,000 St

**1.02.28 Wickelfalz-Reduzierung 225 mm**
wie vor beschrieben, jedoch 225 mm
Menge: 2,000 St

**1.02.29 Wickelfalz-Reduzierung 250 mm**
wie vor beschrieben, jedoch 250 mm
Menge: 2,000 St

*Hinweis: zur Befestigung an verz. eckigen Luftkanälen*
sonst wie vor beschrieben

**1.02.30 Bundkragen rund, 100 mm**
wie vor beschrieben
Menge: 15,000 St

**1.02.31 Bundkragen rund, 125 mm**
wie vor beschrieben, jedoch 125 mm
Menge: 13,000 St

**1.02.32 Bundkragen rund, 160 mm**
wie vor beschrieben, jedoch 160 mm
Menge: 24,000 St

**1.02.33 Bundkragen rund, 200 mm**
wie vor beschrieben, jedoch 200 mm
Menge: 14,000 St

*Hinweis: zur Verbindung von Wickelfalzrohren*
sonst wie vor beschrieben

**1.02.34 Steckverbinder und Muffen, 100 mm Durchmesser**
wie vor beschrieben.
Menge: 10,000 St

**1.02.35 Steckverbinder und Muffen, 125 mm Durchmesser**
wie vor beschrieben, jedoch 125 mm
Menge: 29,000 St

**1.02.36 Steckverbinder und Muffen, 160 mm Durchmesser**
wie vor beschrieben, jedoch 160 mm
Menge: 14,000 St

**1.02.37 Steckverbinder und Muffen, 180 mm Durchmesser**
wie vor beschrieben, jedoch 180 mm
Menge: 1,000 St

**1.02.38 Steckverbinder und Muffen, 200 mm Durchmesser**
wie vor beschrieben, jedoch 200 mm
Menge: 54,000 St

*Hinweis: Leitbeschreibung Hochflexible Rohre*
Zur Luftführung bei Lüftungs- und Klimaanlagen in nicht brennbarer Ausführung gemäß DIN 4102 entsprechend der Forderung nach DIN EN 13180. Hergestellt aus 3 Lagen Aluminiumbändern. Biegeradius r= 1d.

einschl. Verbindungen mit Steckverbinder und Dichtungsband an Wickelfalzrohr, komplette Rohraufhängung schallentkoppelt und Alukaschierte Mineralfaserumkleidungen Klasse A im Bereich von Wand- und Deckendurchführungen ohne Brandschutzanforderungen.

**1.02.39 Flexibles Rohr 100 mm**
wie vor beschrieben.
Menge: 45,000 m

**1.02.40 Flexibles Rohr 125 mm**
wie vor beschrieben, jedoch 125 mm
Menge: 7,000 m

**1.02.41 Flexibles Rohr 160 mm**
wie vor beschrieben, jedoch 160 mm
Menge: 55,000 m

**1.02.42 Flexibles Rohr 200 mm**
wie vor beschrieben, jedoch 200 mm
Menge: 35,000 m

**1.02.43 Flexibles Rohr 250 mm**
wie vor beschrieben, jedoch 250 mm
Menge: 7,000 m

*Hinweis: Reinigungsöffnungen für Luftkanäle*
Inspektions- und Wartungsöffnung als Deckel, aus verzinktem Stahl, Durchmesser bis 180 mm, für Einbau in runde Luftleitung, mit Kantenschutz, Luftdichtheitsklasse D DIN EN 12237.
Größe: 180 x 80 mm
inkl. Herstellung des Ausschnittes

**1.02.44 Reinigungsöffnung für Lüftungskanal, 180x80 mm**
wie oben beschrieben
Menge: 190,000 St

**1.02.45 Reinigungsöffnung für Lüftungskanal, 200x100 mm**
Menge: 30,000 St

**1.02.46 Reinigungsöffnung für Lüftungskanal, 300x200 mm**
Menge: 40,000 St

**1.02.47 Reinigungsöffnung für Lüftungskanal, 400x300 mm**
Menge: 52,000 St

#### Titel 1.03 Dämmung und Zubehör

*Hinweis: Leitbeschreibung Isolierung der Zuluft- und Abluftkanäle und -rohre*
mit alukaschierten Mineralwollmatten, nicht brennbar nach DIN 4102 Klasse A, fertig verlegt, ganzflächig auf den Kanälen befestigen.

Alle Stoßstellen sind mit einer selbstklebenden 10 cm breiten Alu-Folie zu überkleben.

Dämmdicke:  30 mm
Wärmeleitfähigkeit:  0,035 W/mK

Die Montagehöhe beträgt bis zu 3,5 m über OK Boden.

**1.03.1 Kanal- und Rohrisolierung 30mm**
wie vor beschrieben, jedoch
Dämmdicke:  30 mm
Menge: 635,000 m²

**1.03.2 Kanal- und Rohr-Formstückisolierung 30mm**
wie vor beschrieben, jedoch
Dämmdicke:  30 mm
Menge: 835,000 m²

**1.03.3 Kanal- und Rohrisolierung synthetischer Kautschuk D 30mm**
Wärmedämmung ohne Ummantelung DIN 4140, haus- und betriebstechnische Anlagen, an Luftleitung, max. 4,00m Montagehöhe, rechteckig, Dämmung aus synthetischem Kautschuk, Baustoffklasse DIN 4102-1 B2 (normalentflammbar), Wärmeleitfähigkeit 0,036 W/(mK) bei 40 Grad C Mitteltemperatur DIN EN 12667, Dicke 30 mm, Verarbeitung nach Herstellerangabe.
Menge: 55,000 m2

**1.03.4 Kanal- und Rohr-Formstückisolierung synthetischer Kautschuk D 30mm**
Wärmedämmung ohne Ummantelung DIN 4140, haus- und betriebstechnische Anlagen, an Formstück, max. 4,00m Montagehöhe, rechteckig, Dämmung aus synthetischem Kautschuk, Baustoffklasse DIN 4102-1 B2 (normalentflammbar), Wärmeleitfähigkeit 0,036 W/(mK) bei 40 Grad C Mitteltemperatur DIN EN 12667, Dicke 30 mm, Verarbeitung nach Herstellerangabe.
Menge: 100,000 m2

*Hinweis: Allgemeine Hinweise L90-Bekleidungen Stahlblechlüftungsleitungen*
Amtliche Nachweise

Als Nachweise gelten die zu den jeweiligen Positionen angegebenen allgemeinen bauaufsichtlichen Prüfzeugnisse und die allgemeinen bauaufsichtlichen Zulassungen des Deutschen Instituts für Bautechnik, Berlin, ausgestellt auf den Hersteller

Ausführung

Die ausgeschriebene Leistung hat so zu erfolgen wie in den Positionen beschrieben, inklusive Lieferung aller Materialien, deren Transport zur und auf der Baustelle sowie notwendiger Montagearbeiten im Werk oder auf der Baustelle in fix und fertiger, fach- und sachgerechter, dem Stand der Technik entsprechender Ausführung mit Stellung und Vorhaltung gemäß den allgemeinen technischen Vertragsbedingungen.

Zum Leistungsumfang gehören:

- aktuelle Konstruktionsblätter, -Konstruktionsdetails, -Merkblätter und Hinweise des Herstellers

- amtliche Nachweise, soweit sie für die Herstellung der Bauteile erforderliche Angaben enthalten:

a) bei Lüftungsleitungen der Nachweis einer amtlichen Prüfstelle für die Feuerwiderstandsklassen L 30 - L 120 nach DIN 4102 Teil 6, bzw. EI 90-S nach DIN EN 13501-3

b) bei Entrauchungsleitungen (MRA) nach DIN V 18 232-6 bzw. DIN EN 1366-8 der Nachweis einer amtlichen Prüfstelle

- Detailzeichnungen des Herstellers

Für die zulässigen Drücke in den Kanälen gelten die Angaben in den entsprechenden amtlichen Nachweisen.

Außerdem sind alle zurzeit gültigen Normen, flankierenden Normen und Richtlinien zu beachten, die die Herstellung und Montage der Bauteile betreffen.

Kalkulationshinweise:

Folgende Leistungen werden nicht gesondert erfasst und sind in die Einheitspreise der Kanalflächen einzukalkulieren:

a) alle erforderlichen Aufhängungen, Traversen und Anschlussteile.

Für nicht bekleidete Abhänger gelten folgende Randbedingungen:

- max. Auslastung für L 30 und L 60: 9 N/mm²

- max. Auslastung > L 90: 6 N/mm²

- Metalldübel, mindestens M8, mit allgemein bauaufsichtlicher Zulassung, Einbau doppelt so tief wie im Zulassungsbescheid angegeben, mindestens jedoch 60 mm, rechnerische Zugbelastung < 500 N pro Dübel oder für den Brandschutz zugelassene Dübel.

- Bei Anschlüssen an Stahlbauteile der Feuerwiderstandsklassen F 30 bis F 90 sind die Abhänger und anzuschließenden Stahlbauteile auf einer Länge von mindestens 300 mm in der erforderlichen Dicke des angeschlossenen Stahlbauteils zu bekleiden. Bei Feuerwiderstandsklassen > F 120 beträgt dieses Maß 600 mm.

- Alle Detailangaben in den Konstruktionsblättern des Herstellers und den amtlichen Nachweisen sind zu beachten.

b) Dichtungen der Kanalteile untereinander mit Verklebung der Stöße einschließlich der erforderlichen Materialien.

Aufgemessen und abgerechnet wird die äußere Fläche der fertig montierten Kanäle von Außenkante zu Außenkante nach DIN 18 379. Die Mittelwände oder Unterstützungskonstruktionen bei großen Kanalquerschnitten sowie alle Sonderkonstruktionen, die von den Konstruktionsblättern des Herstellers abweichen, werden separat abgerechnet.

Die Montagehöhe beträgt bis zu 3,5 m über OK Boden.

**1.03.5 Bekleidung für Formstücke Stahlblechlüftungsleitungen, L90**
wie vor beschrieben, jedoch als Formstückbekleidung
Querschnitt max. : 100mm x 500 mm
Menge: 4,000 m²

**1.03.6 Bekleidung für Abhänger**
Kanäle und Formteile,
Länge bis 0,9 m pro Abhänger
gem. Prüfzeugnis
Menge: 4,000 St

**1.03.7 Stirnseitiger Anschluss Massivwand / Decke**
Stirnseitiger Anschluss für die bekleidete Lüftungsleitung der vorgenannten Positionen
Wandart:  Massivwand, F90
Deckenart:  Massivdecke, F90
Kanalquerschnitt: max. 1000mm x 500 mm
Menge: 2,000 St

**1.03.8 Revisionsöffnung in der bekleideten Lüftungsleitung**
Revisionsöffnung in der bekleideten Lüftungsleitung der vorgenannten Position,
mit dem werkseitig hergestellten Promat-Inspektionsöffnungsverschluss IÖV
als einbaufertiges Element aus Brandschutzbauplatten und integriertem Befestigungsmaterial fachgerecht herstellen.
Durchreichmaß: 200x300 mm
Menge: 1,000 St

#### Titel 1.04 Brandschutzklappen und Zubehör

*Hinweis: Brandschutzklappen, rechteckige Bauform*
Brandschutzklappe DIN EN 15650, Klassifizierung EI 90 DIN EN 13501-3, beidseitig geprüft DIN EN 1366-2, für vertikalen und horizontalen Einbau, Achslage waagerecht oder senkrecht, rauchdicht S, Gehäuse aus verzinktem Stahl, eckig,
Nennbreite 200 mm, Nennhöhe 200 mm, Länge 500 mm,
Schutzart IP 54 DIN EN 60529 (VDE 0470-1).

Dichtheitsklasse C nach EN1751
Auslösung: Schmelzlot 72°C
Federrücklaufmotor 230 V
2 integrierte Endlagenschalter
Einbauart: Nasseinbau, vermörtelt

Die Montagehöhe beträgt bis zu 3,5 m über OK Boden.

vom Bieter einzutragen:

angebotenes Fabrikat: '..........'

angebotener Typ '..........'

**1.04.1 Brandschutzklappe, eckig, 200x200x500**
wie vor beschrieben.
Menge: 4,000 St

**1.04.2 Brandschutzklappe, eckig, 400x200x500**
wie vor beschrieben, jedoch 400x200x500 mm
Menge: 1,000 St

**1.04.3 Brandschutzklappe, eckig, 500x300x500**
wie vor beschrieben, jedoch 500x300x500 mm
Menge: 2,000 St

**1.04.4 Brandschutzklappe, eckig, 600x400x500**
wie vor beschrieben, jedoch 600x400x500 mm
Menge: 2,000 St

**1.04.5 Brandschutzklappe, eckig, 700x200x500**
wie vor beschrieben, jedoch 700x200x500 mm
Menge: 2,000 St

**1.04.6 Brandschutzklappe, eckig, 700x300x500**
wie vor beschrieben, jedoch 700x300x500 mm
Menge: 3,000 St

**1.04.7 Brandschutzklappe, eckig, 700x400x500**
wie vor beschrieben, jedoch 700x400x500 mm
Menge: 2,000 St

**1.04.8 Brandschutzklappe, eckig, 700x700x500**
wie vor beschrieben, jedoch 700x700x500 mm
Menge: 2,000 St

**1.04.9 Brandschutzklappe, eckig, 800x250x500**
wie vor beschrieben, jedoch 800x250x500 mm
Menge: 4,000 St

**1.04.10 Brandschutzklappe, eckig, 800x300x500**
wie vor beschrieben, jedoch 800x300x500 mm
Menge: 4,000 St

**1.04.11 Brandschutzklappe, eckig, 850x250x500**
wie vor beschrieben, jedoch 800x250x500 mm
Menge: 4,000 St

**1.04.12 Brandschutzklappe, eckig, 900x700x500**
wie vor beschrieben, jedoch 900x700x500 mm
Menge: 3,000 St

**1.04.13 Brandschutzklappe, eckig, 1000x600x500**
wie vor beschrieben, jedoch 1000x600x500 mm
Menge: 2,000 St

**1.04.14 Brandschutzklappe, eckig, 1100x200x500**
wie vor beschrieben, jedoch 1100x200x500 mm
Menge: 2,000 St

**1.04.15 Brandschutzklappe, eckig, 1100x300x500**
wie vor beschrieben, jedoch 1100x300x500 mm
Menge: 1,000 St

*Hinweis: Brandschutzklappen, runde Bauform*
Brandschutzklappe in runder Bauform aus verzinktem Stahlblech DIN EN 15650.
Klassifizierung EI 90 DIN EN 13501-3, beidseitig geprüft DIN EN 1366-2, für vertikalen und horizontalen Einbau, Achslage waagerecht oder senkrecht,
Dichtheitsklasse C nach EN1751
Einbau in massive Decke, Trockeneinbau und Holzbau
mit Absperrklappenblatt aus mineralischem Baustoff, beschichtet,

Auslösung: Schmelzlot 72°C
Federrücklaufmotor 230 V
2 integrierte Endlagenschalter
Schutzart IP 54 DIN EN 60529 (VDE 0470-1)

Einbauart: Nasseinbau, vermörtelt
Nenndurchmesser: DN100
Baulänge: 400-500 mm

Die Montagehöhe beträgt bis zu 3,5 m über OK Boden.

vom Bieter einzutragen:

angebotenes Fabrikat: '..........'

angebotener Typ '..........'

**1.04.16 Brandschutzklappe, rund, 100**
wie vor beschrieben, jedoch DN100
Menge: 31,000 St

**1.04.17 Brandschutzklappe, rund, 125**
wie vor beschrieben, jedoch DN125
Menge: 19,000 St

**1.04.18 Brandschutzklappe, rund, 160**
wie vor beschrieben, jedoch DN160
Menge: 10,000 St

**1.04.19 Brandschutzklappe, rund, 200**
wie vor beschrieben, jedoch DN200
Menge: 8,000 St

*Hinweis: Segeltuchstutzen*
Zwei Elastische Stutzen als Zubehör für Brandschutzklappen zur Kompensation von Längenausdehnungen im Brandfall.

Die Montagehöhe beträgt bis zu 3,5 m über OK Boden.

Abmessungen:
Breite: 200 mm
Höhe: 200 mm
Länge: 100 mm

**1.04.20 Segeltuchstutzen, 200x200mm**
wie vor beschrieben
Menge: 2,000 St

**1.04.21 Segeltuchstutzen, 700x200mm**
wie vor beschrieben, jedoch 700x200 mm
Menge: 2,000 St

**1.04.22 Segeltuchstutzen, DN100**
wie vor beschrieben, jedoch DN100
Menge: 6,000 St

**1.04.23 Segeltuchstutzen, DN125**
wie vor beschrieben, jedoch DN125
Menge: 4,000 St

**1.04.24 Segeltuchstutzen, DN160**
wie vor beschrieben, jedoch DN160
Menge: 4,000 St

**1.04.25 Rauchauslöseeinrichtung**
Rauchauslöseeinrichtung zur Ansteuerung von Brandschutzklappen,

bestehend aus einem optischen Rauchdetektor nach EN 54-7 zum Durchleiten einer Luftströmung.

Mit Taster für Funktionstest und Rückstellung nach Rauchdetektion.
LED-Anzeige für Betrieb, Störung und Verschmutzungsgrad.

Zugelassen für Einbau in eckigen und runden Lüftungsleitungen und Brandschutzklappen.

Anschlussspannung:
230V, 50Hz

inklusive Steuereinheit mit Melde und Relaismodulen
Menge: 11,000 St

*Hinweis: Ausmörtelung Brandschutzklappen*
Umlaufenden Spalt mit Mörtel der Gruppen II, IIa, III, IIIa DIN 1053 bzw. Brandschutzmörtel der Gruppen II oder III oder gleichwertig nach EN 998-2 (Klasse M 2,5 bis 10) bzw. Brandschutzmörtel der Klasse M 2,5 und 10 oder ggf. Beton vollständig verschließen.
Die Mörtelbetttiefe darf 100 mm nicht unterschreiten.

Verarbeitung mittels Verpreßeinrichtung oder Ausmörtelung von Hand, einschließlich Stellung der Verpreßeinrichtung mit allem erforderlichen Zubehör sowie sämtlichen Material.
Die Spaltbreite zwischen Wand und Brandschutzklappe beträgt zwischen 40 mm (min.) und 100 mm (max.).

**1.04.26 Ausmörtelung Brandschutzklappe rechteckig 200x200x500**
wie vor beschrieben.
Wand- / Deckendicke: 200 - 300 mm
Menge: 4,000 St

**1.04.27 Ausmörtelung Brandschutzklappe rechteckig 400x200x500**
wie vor beschrieben.
Wand- / Deckendicke: 200 - 300 mm
Menge: 1,000 St

**1.04.28 Ausmörtelung Brandschutzklappe rechteckig 500x300x500**
wie vor beschrieben.
Wand- / Deckendicke: 200 - 300 mm
Menge: 2,000 St

**1.04.29 Ausmörtelung Brandschutzklappe rechteckig 600x400x500**
wie vor beschrieben.
Wand- / Deckendicke: 200 - 300 mm
Menge: 2,000 St

**1.04.30 Ausmörtelung Brandschutzklappe rechteckig 700x200x500**
wie vor beschrieben.
Wand- / Deckendicke: 200 - 300 mm
Menge: 2,000 St

**1.04.31 Ausmörtelung Brandschutzklappe rechteckig 700x300x500**
wie vor beschrieben.
Wand- / Deckendicke: 200 - 300 mm
Menge: 2,000 St

**1.04.32 Ausmörtelung Brandschutzklappe rechteckig 700x400x500**
wie vor beschrieben.
Wand- / Deckendicke: 200 - 300 mm
Menge: 2,000 St

**1.04.33 Ausmörtelung Brandschutzklappe rechteckig 700x700x500**
wie vor beschrieben.
Wand- / Deckendicke: 200 - 300 mm
Menge: 2,000 St

**1.04.34 Ausmörtelung Brandschutzklappe rechteckig 800x250x500**
wie vor beschrieben.
Wand- / Deckendicke: 200 - 300 mm
Menge: 4,000 St

**1.04.35 Ausmörtelung Brandschutzklappe rechteckig 800x300x500**
wie vor beschrieben.
Wand- / Deckendicke: 200 - 300 mm
Menge: 4,000 St

**1.04.36 Ausmörtelung Brandschutzklappe rechteckig 850x250x500**
wie vor beschrieben.
Wand- / Deckendicke: 200 - 300 mm
Menge: 4,000 St

**1.04.37 Ausmörtelung Brandschutzklappe rechteckig 900x700x500**
wie vor beschrieben.
Wand- / Deckendicke: 200 - 300 mm
Menge: 3,000 St

**1.04.38 Ausmörtelung Brandschutzklappe rechteckig 1000x600x500**
wie vor beschrieben.
Wand- / Deckendicke: 200 - 300 mm
Menge: 2,000 St

**1.04.39 Ausmörtelung Brandschutzklappe rechteckig 1100x200x500**
wie vor beschrieben.
Wand- / Deckendicke: 200 - 300 mm
Menge: 2,000 St

**1.04.40 Ausmörtelung Brandschutzklappe rechteckig 1100x300x500**
wie vor beschrieben.
Wand- / Deckendicke: 200 - 300 mm
Menge: 1,000 St

**1.04.41 Ausmörtelung Brandschutzklappe rund 100 mm**
wie vor beschrieben.
Wand- / Deckendicke: 200 - 300 mm
Menge: 31,000 St

**1.04.42 Ausmörtelung Brandschutzklappe rund 125 mm**
wie vor beschrieben.
Wand- / Deckendicke: 200 - 300 mm
Menge: 19,000 St

**1.04.43 Ausmörtelung Brandschutzklappe rund 160 mm**
wie vor beschrieben.
Wand- / Deckendicke: 200 - 300 mm
Menge: 10,000 St

**1.04.44 Ausmörtelung Brandschutzklappe rund 200 mm**
wie vor beschrieben.
Wand- / Deckendicke: 200 - 300 mm
Menge: 8,000 St

#### Titel 1.05 Kanaleinbauten und Zubehör

*Hinweis: Konstantvolumenstromregler, rund*
Volumenstromregler für konstanten Luftvolumenstrom, mechanisch selbstständig für konstante Volumenströme
Klappenwellen wartungsfrei gelagert,
Gehäuse, Klappenblatt aus verzinktem Stahlblech
mit mechanischem Stellungsanzeiger.

Druckdifferenzbereich: 30-500 Pa bei Sollvolumenstrom
Rohrstutzen mit Steckverbinder.
Dichtheitsklasse nach EN 1751: Klasse C

Nenngröße DN100

Die Montagehöhe beträgt bis zu 3,5 m über OK Boden.

vom Bieter einzutragen:

angebotenes Fabrikat: '..........'

angebotener Typ '..........'

**1.05.1 Konstantvolumenstromregler, rund, DN100**
wie vor beschrieben.
Menge: 35,000 St

**1.05.2 Konstantvolumenstromregler, rund, DN125**
wie vor beschrieben, jedoch DN125
Menge: 23,000 St

**1.05.3 Konstantvolumenstromregler, rund, DN160**
wie vor beschrieben, jedoch DN160
Menge: 32,000 St

**1.05.4 Konstantvolumenstromregler, rund, DN200**
wie vor beschrieben, jedoch DN200
Menge: 3,000 St

*Hinweis: Konstantvolumenstromregler, eckig*
Volumenstromregler für konstanten Luftvolumenstrom, mechanisch selbstständig für konstante Volumenströme
Klappenwellen wartungsfrei gelagert,
Gehäuse, Klappenblatt aus verzinktem Stahlblech
mit mechanischem Stellungsanzeiger.

Druckdifferenzbereich: 50-500 Pa bei Sollvolumenstrom
Rohrstutzen mit Steckverbinder.
Dichtheitsklasse nach EN 1751: Klasse C

Nennmaße:
Breite: 300mm
Höhe: 200 mm

Die Montagehöhe beträgt bis zu 3,5 m über OK Boden.

vom Bieter einzutragen:

angebotenes Fabrikat: '..........'

angebotener Typ '..........'

**1.05.5 Konstantvolumenstromregler, eckig, 300x200**
wie vor beschrieben.
Menge: 2,000 St

**1.05.6 Konstantvolumenstromregler, eckig, 500x300**
wie vor beschrieben, jedoch 500x300 mm
Menge: 2,000 St

*Hinweis: Variabler Volumenstromregler, eckig*
Volumenstromregler für variablen Luftvolumenstrom, Antrieb mit Bemessungsbetriebsspannung 24 V für variable Volumenströme
Klappenwellen wartungsfrei gelagert,
Gehäuse, Klappenblatt aus verzinktem Stahlblech

Druckdifferenzbereich: 30-500 Pa bei Sollvolumenstrom
Rohrstutzen mit Steckverbinder.
Dichtheitsklasse nach EN 1751: Klasse C
Druckdifferenzbereich: 50 - 1000 Pa

Ansteuerung durch übergeordnete GLT mittels BACnet MS/TP Schnittstelle.

Breite: 200mm
Höhe: 100 mm

Die Montagehöhe beträgt bis zu 3,5 m über OK Boden.

vom Bieter einzutragen:

angebotenes Fabrikat: '..........'

angebotener Typ '..........'

**1.05.7 Variabler Volumenstromregler, eckig, 200x100**
wie vor beschrieben.
Menge: 8,000 St

**1.05.8 Variabler Volumenstromregler, eckig, 200x200**
wie vor beschrieben, jedoch 200x200 mm
Menge: 50,000 St

**1.05.9 Variabler Volumenstromregler, eckig, 300x200**
wie vor beschrieben, jedoch 300x200 mm
Menge: 4,000 St

**1.05.10 Variabler Volumenstromregler, eckig, 400x200**
wie vor beschrieben, jedoch 400x200 mm
Menge: 1,000 St

**1.05.11 Wärmeübertrager, Kanaleinbau, 1000x500**
Wärmeübertrager, Bauform rechteckig,
als Wärmetauscher im KVS-System Küchenabluftseite

für Wasser/Glykolgemisch: 25% Ethylenglykol
Eintritt Luft: 22°C
Druckverlust Luft: 250-300 Pa
Eintritt Wasser/Glykol: -2 °C
Austritt Wasser/Glykol: 18°C
Druckverlust: 35-40 kPa
Leistung: 30 kW
Betriebsdruck PN16
Lamellen: Aluminium
Sammler: Kupferrohr DN 32 / 1 1/4"
Rahmen: Stahl verzinkt
Tropfwasser-Wanne V2A mit Ablauf 3/4"
Entlüftung / Entleerung mit Stopfen 3/8"
Volumenstrom: 5.000 m³/h

Baulänge: 1000 mm
Bauhöhe: 500 mm
Menge: 1,000 St

*Hinweis: Telefonieschalldämpfer*
Schalldämpfer, rund, für Luftleitungseinbau einschl. Gehäuse, Druckdifferenz bis 50 Pa, DN 100, Hygieneanforderungen VDI 6022 Blatt 1, Absorptionsschicht biolöslich im Sinne der TRGS 905, mit Abdeckung aus Glasseidengewebe, Luftdichtheitsklasse C DIN EN 12237, Außenrohr aus verzinktem Stahl, Innenrohr perforiert, aus verzinktem Stahl, Brandverhaltensklasse DIN EN 13501-1 A1 -s1, d0 (nichtbrennbar), Verbindung mit Einsteckenden.

Einfügungsdämpfung bei 250Hz:
min. 8 [dB]

Nenngröße: 100mm
Nennlänge: 1000 mm
Packungsdicke: 50mm

Die Montagehöhe beträgt bis zu 3,5 m über OK Boden.

vom Bieter einzutragen:

angebotenes Fabrikat: '..........'

angebotener Typ '..........'

**1.05.12 Telefonieschalldämpfer, rund, DN100, l=1000mm**
wie vor beschrieben.
Menge: 27,000 St

**1.05.13 Telefonieschalldämpfer, rund, DN100, l=500mm**
wie vor beschrieben, jedoch:
Baulänge: 500 mm
Einfügungsdämpfung bei 250Hz:
min. 8 [dB]
Menge: 2,000 St

**1.05.14 Telefonieschalldämpfer, rund, DN125, l=1000mm**
wie vor beschrieben, jedoch DN125
Einfügungsdämpfung bei 250Hz:
min. 10 [dB]
Menge: 24,000 St

**1.05.15 Telefonieschalldämpfer, rund, DN160, l=1000mm**
wie vor beschrieben, jedoch DN160
Einfügungsdämpfung bei 250Hz:
min. 10 [dB]
Menge: 28,000 St

**1.05.16 Telefonieschalldämpfer, rund, DN160, l=500mm**
wie vor beschrieben, jedoch DN160
Baulänge: 500 mm
Einfügungsdämpfung bei 250Hz:
min. 8[dB]
Menge: 2,000 St

**1.05.17 Telefonieschalldämpfer, rund, DN200, l=1000mm**
wie vor beschrieben, jedoch DN200
Einfügungsdämpfung bei 250Hz:
min. 8 [dB]
Menge: 3,000 St

*Hinweis: Kulissenschalldämpfer, rechteckig*
für Luftleitungseinbau einschl. Gehäuse, Druckdifferenz bis 50 Pa, Hygieneanforderungen VDI 6022 Blatt 1, Absorptionsschicht biolöslich im Sinne der TRGS 905, mit Abdeckung aus Glasseidengewebe, Gehäuse aus verzinktem Stahl, Kulissenrahmen aus verzinktem Stahl, Luftdichtheitsklasse C DIN EN 1507, Baustoffklasse DIN 4102-1 A (nichtbrennbar); DIN EN 13501-1 A1, A2 s1 d0 (nichtbrennbar), mit Flanschverbinder.

Abmessungen:
BxHxL: 200x200x1500 mm

Kulissen:
Anzahl: 1
Kulissendicke: 100mm

Einfügungsdämpfung bei 250Hz:
min. 14 [dB]

Die Montagehöhe beträgt bis zu 3,5 m über OK Boden.

vom Bieter einzutragen:

angebotenes Fabrikat: '..........'

angebotener Typ '..........'

**1.05.18 Kulissenschalldämpfer, 200x200x1500 /1x100**
wie vor beschrieben.
Menge: 52,000 St

**1.05.19 Kulissenschalldämpfer, 300x200x1000 /1x200**
wie vor beschrieben, jedoch 300x200x1000 /1x200
Einfügungsdämpfung bei 250Hz:
min. 20 [dB]
Menge: 6,000 St

**1.05.20 Kulissenschalldämpfer, 350x250x1500 /1x200**
wie vor beschrieben, jedoch 350x250x1500 /1x200
Einfügungsdämpfung bei 250Hz:
min. 15 [dB]
Menge: 1,000 St

**1.05.21 Kulissenschalldämpfer, 400x200x1500 /1x200**
wie vor beschrieben, jedoch 400x200x1500 /1x200
Einfügungsdämpfung bei 250Hz:
min. 16 [dB]
Menge: 1,000 St

**1.05.22 Kulissenschalldämpfer, 500x300x2000 /1x230**
wie vor beschrieben, jedoch 500x300x2000 /1x230
Einfügungsdämpfung bei 250Hz:
min. 20[dB]
Menge: 2,000 St

**1.05.23 Kulissenschalldämpfer, 600x200x1000 /2x200**
wie vor beschrieben, jedoch 600x200x1000 /2x200
Einfügungsdämpfung bei 250Hz:
min. 20[dB]
Menge: 2,000 St

**1.05.24 Kulissenschalldämpfer, 600x600x1000 /2x200**
wie vor beschrieben, jedoch 600x600x1000 /2x200
Einfügungsdämpfung bei 250Hz:
min. 20 [dB]
Menge: 1,000 St

**1.05.25 Kulissenschalldämpfer, 800x200x1500 /2x230**
wie vor beschrieben, jedoch 800x200x1500 /2x230
Einfügungsdämpfung bei 250Hz:
min. 20 [dB]
Menge: 1,000 St

**1.05.26 Kulissenschalldämpfer, 1450x1200x1500 /4x230**
wie vor beschrieben, jedoch 1450x1200x1500 /4x230
Einfügungsdämpfung bei 250Hz:
min. 22 [dB]
Menge: 2,000 St

**1.05.27 Kulissenschalldämpfer, 1500x1700x1750 /5x200**
wie vor beschrieben, jedoch 1500x1700x1750 /5x200
Einfügungsdämpfung bei 250Hz:
min. 30 [dB]
Menge: 2,000 St

#### Titel 1.06 Luftdurchlässe und Zubehör

*Hinweis: Lüftungsgitter, Kanaleinbau*
Lüftungsgitter Zu-/ oder Abluft zum Einbau in Lüftungskanälen.

Frontrahmen mit Facette, Lamellenanordnung horizontal.
Befestigung mittels Verschraubung, Einbaurahmen,
verzinkter Stahl, pulverbeschichtet, RAL 9010, reinweiß
Breite: 225 mm, Höhe: 125 mm

Die Montagehöhe beträgt bis zu 3,5 m über OK Boden.

vom Bieter einzutragen:

angebotenes Fabrikat: '..........'

angebotener Typ '..........'

**1.06.1 Lüftungsgitter, Kanaleinbau, 225x125**
wie vor beschrieben.
Menge: 60,000 St

**1.06.2 Lüftungsgitter, Kanaleinbau, 325x75**
wie vor beschrieben, jedoch 325x75 mm
Menge: 2,000 St

**1.06.3 Lüftungsgitter, Kanaleinbau, 325x125**
wie vor beschrieben, jedoch 325x125 mm
Menge: 4,000 St

**1.06.4 Lüftungsgitter, Kanaleinbau, 425x75**
wie vor beschrieben, jedoch 425x75 mm
Menge: 1,000 St

**1.06.5 Lüftungsgitter, Kanaleinbau, 425x125**
wie vor beschrieben, jedoch 425x125 mm
Menge: 6,000 St

*Hinweis: Lüftungsgitter, Rohreinbau*
Lüftungsgitter Zu-/ oder Abluft zum Einbau in Lüftungswickelfalzrohre
Frontrahmen mit Facette, Lamellenanordnung horizontal,
Befestigung mittels Verschraubung,Einbaurahmen,
verzinkter Stahl, ohne Beschichtung
Breite: 325 mm, Höhe: 75 mm,
Durchmesser Rohr ab DN125

Die Montagehöhe beträgt bis zu 3,5 m über OK Boden.

vom Bieter einzutragen:

angebotenes Fabrikat: '..........'

angebotener Typ '..........'

**1.06.6 Lüftungsgitter, Rohreinbau, 325x75**
wie vor beschrieben.
Menge: 8,000 St

**1.06.7 Lüftungsgitter, Rohreinbau, 425x75**
wie vor beschrieben, jedoch 425x75 mm
Menge: 4,000 St

*Hinweis: Tellerventile*
Luftventil, für Abluft, für Einbau in runde Luftleitungen, Nenngröße 100 mm, mit Ventilsitz und manuell einstellbarem Ventilteller, aus beschichtetem Stahl, mit Einbaurahmen aus verzinktem Stahl.

Die Montagehöhe beträgt bis zu 3,5 m über OK Boden.

vom Bieter einzutragen:

angebotenes Fabrikat: '..........'

angebotener Typ '..........'

**1.06.8 Tellerventil, Zu- Abluft, DN100**
wie vor beschrieben.
Menge: 109,000 St

**1.06.9 Tellerventil, Zu- Abluft, DN125**
wie vor beschrieben, jedoch DN125
Menge: 14,000 St

**1.06.10 Tellerventil, Zu- Abluft, DN160**
wie vor beschrieben, jedoch DN125
Menge: 6,000 St

**1.06.11 Tellerventil, Zu- Abluft, DN200**
wie vor beschrieben, jedoch DN125
Menge: 3,000 St

*Hinweis: Drallauslässe*
Drallauslass mit quadratischem Frontdurchlass,
Frontdurchlass, quadratisch, Luftleitlamellen manuell verstellbar, radial angeordnetet.
verzinktes Stahlblech
Frontdurchlass: verzinktes Stahlblech, pulverbeschichtet RAL 90110
Anschlussanordnung: horizontal
Nenngröße 300x300 mm
Anschlussstutzen: DN 160

Die Montagehöhe beträgt bis zu 3,5 m über OK Boden.

vom Bieter einzutragen:

angebotenes Fabrikat: '..........'

angebotener Typ '..........'

**1.06.12 Drallauslass, 300x300**
wie vor beschrieben.
Menge: 94,000 St

**1.06.13 Drallauslass, 300x300**
wie vor beschrieben.
jedoch Farbe: RAL 9005
Menge: 4,000 St

**1.06.14 Drallauslass, 400x400**
wie vor beschrieben, jedoch 400x400 mm
Ansschlussstutzen: DN200
Menge: 70,000 St

**1.06.15 Drallauslass, 500x500**
wie vor beschrieben, jedoch 500x500 mm
Ansschlussstutzen: DN200
Menge: 12,000 St

*Hinweis: Überströmelement*
zum Einbau in einer Trockenbauwand mit Bautiefe von 150 mm, Z-förmig, verzinktes Stahlblech mit abriebfester und nicht brennbarer Innenauskleidung zur Schallreduzierung, Baustoffklasse A2 nach DIN 4102.
Nennlänge 500mm
Abdeckrahmen RAL 9010, Lochbild rund

vom Bieter einzutragen:

angebotenes Fabrikat: '..........'

angebotener Typ '..........'

**1.06.16 Überströmelement, Baulänge 500mm**
wie vor beschrieben
Menge: 2,000 St

#### Titel 1.07 Küchenlüftungsdecke

*Hinweis: Küchenlüftungsdecke*
Küchenlüftungsdecke in geschlossener Bauweiser zur Be- und Entlüftung von Küchen.
Absaugung der Küchendämpfe erfolgt schwerpunktmäßig an der Entstehungsstelle.
Zulufteinbringung soll über über integrierte Quellauslässe mit perforierter Frontplatte erfolgen.
In den trapezförmig ausgeführten Fortluftelementen sind herausnehmbare Aerosolabscheider aus CrNi-Stahl einzusetzen.
Beleuchtungskästen sind flächenbündig in die Decke zu integrieren und Bestandteil der Ausführung.
CrNi-Stahl 1.4301, geschliffen, aktiver Bereich
Aluminium, pulverbeschichtet RAL 9016 verkehrsweiß,
passiver Bereich

Die Montagehöhe beträgt bis zu 3,5 m über OK Boden.

vom Bieter einzutragen:

angebotenes Fabrikat: '..........'

angebotener Typ '..........'

*Hinweis: Küchenbereich*

**1.07.1 Dunstabzugshaube Herd**
als Wandhaube in Kastenform,
mit umlaufender Fettfangrinne, verchromtem Ablasshahn.

Haubenkörper unterteilt durch einen schräg eingestellten Absaugkanal in Auffang- und Absaugkanal unterteilt.

Z-förmige Standrinne des Absaugkanals zur Herausnahme der Fettfangfilter und Blindbleche, einschließlich:

Drei Flammschutzfilter aus CrNi-Stahl, flammendurschlagssicher nach DIN 18869-5,
Breite:  450 mm
Höhe:  400 mm

integrierte Haubenbeleuchtung,
2x10 W LED L = max. 700mm

Ein Abluftstutzen mit Drosselklappe aus CrNi-Stahl,
in die Haube montiert

Material: CrNi-Stahl, 1.4301 geschliffen

Gesamtabmessung Haube:

Länge:  1.400mm
Tiefe:  1.000mm
Höhe:  500 mm

Abluftmenge: 1.350 m³/h
Menge: 1,000 St

**1.07.2 Dunstabzugshaube Kombidämpfer**
wie oben beschrieben, jedoch:

Fünf Flammschutzfilter aus CrNi-Stahl, flammendurschlagssicher nach DIN 18869-5,
Breite:  450 mm
Höhe:  400 mm

integrierte Haubenbeleuchtung,
2x25 W LED L = max. 1.600mm

Ein Abluftstutzen mit Drosselklappe aus CrNi-Stahl,
in die Haube montiert

Material: CrNi-Stahl, 1.4301 geschliffen

Gesamtabmessung Haube:

Länge:  2.700mm
Tiefe:  1.400mm
Höhe:  400 mm

Abluftmenge: 2.250 m³/h
Menge: 1,000 St

**1.07.3 Zuluftauslass**
Zuluftauslass als Flächen-Quellauslaß,
induktionsarm, bündig mit den Deckenpaneelen in der Aktivdecke integriert.

Inklusive Drosselelementen und Druckausgleichsscheiben.
Unterseite aus perforierter Alu-Fläche mit Pulverbeschichtung,
zur Reinigung herausnehmbar.

Material: Aluminium pulverbeschichtet
Breite: 400mm
Höhe: 300mm

Anzahl Abgänge: 6 Stück
Abgangsanschlussdimension: D180 mm
Menge: 5,000 m

**1.07.4 Paneelblech**
Deckenverkleidung im Passivbereich,
als Einzelkassetten mit Kantungssystem für überlappende Verlegung. Ausführung passend zum Rastermaß der Lüftungsdecke, Aluminium, pulverbeschichtet
Breite: max. 400 mm
Höhe: 35 mm
Menge: 30,000 m²

**1.07.5 Deckeneinbauleuchte, LED DALI (dimmbar), max. 650mm lang**
Beleuchtungsband als LED-System, flächenbündig in die
Abluftelemente bzw. die Deckenpaneele integriert, mit
abnehmbarer Abdeckung, elektronischem
Betriebsgerät fertig auf Anschlussdose verdrahtet, mit DALI
Vorschaltgerät. Schutzart IP 54. Leuchtenkörper schwer
entflammbar, Farbtemperatur 4000K.
Länge max. 650 mm
Menge: 1,000 St

**1.07.6 Deckeneinbauleuchte, LED DALI (dimmbar), max. 1250mm lang**
wie oben jedoch:
Länge: max. 1250 mm
Menge: 4,000 St

**1.07.7 Deckenanpassung für Mauereinschnitte Passivbereich**
auf der Baustelle angepasst, z.B. Tür- und Fensternischen
max. Größe 0,5m²
Menge: 14,000 St

**1.07.8 Deckenaussschnitt**
auf der Baustelle angepasst, für Brandmelder, o.ä.,
max. Größe ø80mm
Menge: 5,000 St

**1.07.9 Ausgleichswinkel**
(Wandbefestigung), mit Klemmfeder, zur
Aufnahme von Längs- und Querkräften,
Aluminium, pulverbeschichtet
Menge: 32,000 m

**1.07.10 Deckenschräge-Paneele/Höhensprungpaneele**
zum Anpassen an unterschiedliche Deckenhöhen,
Aluminium, pulverbeschichtet
Menge: 2,000 m²

**1.07.11 Ausgleichs-Paneele /Verkleidungsbleche**
zum Anpassen an schräge Wände
Menge: 2,000 m²

*Hinweis: Spülküche*

**1.07.12 Dunstabzugshaube Spülmaschine**
als Wandhaube in Kastenform,
mit umlaufender Fettfangrinne, verchromtem Ablasshahn.

Sichtbare Verbindungsstellen sind durchgeschweißt und sauber geschliffen.
Haubenkörper unterteilt durch einen schräg eingestellten Absaugkanal in Auffang- und Absaugkanal unterteilt.

Z-förmige Standrinne des Absaugkanals zur Herausnahme der Fettfangfilter und Blindbleche, einschließlich:

Fünf Flammschutzfilter, CrNi-Stahl, flammendurschlagssicher nach DIN 18869-5,
Breite:  450 mm
Höhe:  400 mm

integrierte Haubenbeleuchtung,
2x25 W LED L = max.1.600mm

Abluftstutzen mit Drosselklappe aus CrNi-Stahl,
in die Haube montiert

Länge:  2.300mm
Tiefe:  1.000mm
Höhe:  400 mm

Abluftmenge: 2.250 m³/h
Menge: 1,000 St

**1.07.13 Zuluftauslass**
Zuluftauslass als Flächen-Quellauslaß,
induktionsarm, bündig mit den Deckenpaneelen in der Aktivdecke integriert.

Inklusive Drosselelementen und Druckausgleichsscheiben.
Unterseite aus perforierter Alu-Fläche mit Pulverbeschichtung,
zur Reinigung herausnehmbar.

Material: Aluminium pulverbeschichtet
Breite: 400mm
Höhe: 300mm

Anzahl Abgänge: 6 Stück
Abgangsanschlussdimension: D180 mm
Menge: 4,000 m

**1.07.14 Paneelblech**
zur Deckenverkleidung im Passivbereich,
als Einzelkassetten mit Kantungssystem für überlappende Verlegung. Ausführung passend zum Rastermaß der Lüftungsdecke.

Material: Aluminium, pulverbeschichtet
Breite: max. 400 mm
Höhe: 35 mm
Menge: 14,000 m²

**1.07.15 Deckeneinbauleuchte, LED DALI (dimmbar), max. 650 mm lang**
Beleuchtungsband als LED-System, flächenbündig in die
Abluftelemente bzw. die Deckenpaneele integriert, mit
abnehmbarer Abdeckung, elektronischem
Betriebsgerät fertig auf Anschlussdose verdrahtet, mit DALI
Vorschaltgerät. Schutzart IP 54. Leuchtenkörper schwer
entflammbar, Farbtemperatur 4000K.
Länge max. 650 mm
Menge: 2,000 St

**1.07.16 Deckeneinbauleuchte, LED DALI (dimmbar), max.1250mm lang**
wie oben jedoch:
Länge: max. 1250 mm
Menge: 1,000 St

**1.07.17 Deckeneinbauleuchte, LED DALI (dimmbar), max. 1550mm lang**
wie oben jedoch:
Länge: max. 1500 mm
Menge: 2,000 St

**1.07.18 Deckenanpassung für Mauereinschnitte Passivbereich**
auf der Baustelle angepasst, z.B. Tür- und Fensternischen
max. Größe 0,5m²
Menge: 4,000 St

**1.07.19 Deckenaussschnitt**
auf der Baustelle angepasst, für Brandmelder, o.ä.,
max. Größe ø80mm
Menge: 2,000 St

**1.07.20 Ausgleichswinkel**
(Wandbefestigung), mit Klemmfeder, zur
Aufnahme von Längs- und Querkräften, Aluminium, pulverbeschichtet
Menge: 17,000 m

**1.07.21 Deckenschräge-Paneele/Höhensprungpaneele**
zum Anpassen an unterschiedliche Deckenhöhen,Aluminium, pulverbeschichtet
Menge: 1,000 m²

**1.07.22 Ausgleichs-Paneele /Verkleidungsbleche**
zum Anpassen an schräge Wände
Menge: 1,000 m²

*Hinweis: Flur Küchenbereich*

**1.07.23 Paneelblech**
Deckenverkleidung im Passivbereich,
Einzelkassetten mit Kantungssystem,
überlappende Verlegung, passend zum Rastermaß der Lüftungsdecke,Aluminium, pulverbeschichtet
Breite: 400 mm
Höhe: 35 mm
Menge: 16,000 m²

**1.07.24 Deckeneinbauleuchte, LED DALI (dimmbar), max. 1500mm lang**
Beleuchtungsband als LED-System, flächenbündig n die
Abluftelemente bzw. die Deckenpaneele integriert, mit
abnehmbarer Abdeckung, elektronischem
Betriebsgerät fertig auf Anschlussdose verdrahtet, mit DALI
Vorschaltgerät. Schutzart IP 54.
Leuchtenkörper schwer entflammbar, Farbtemperatur 4000K.
Länge: max. 1500 mm
Menge: 3,000 St

**1.07.25 Deckenanpassung für Mauereinschnitte Passivbereich**
auf der Baustelle angepasst, z.B. Tür- und Fensternischen
max. Größe 0,5m²
Menge: 4,000 St

**1.07.26 Deckenaussschnitt**
auf der Baustelle angepasst, für Brandmelder, o.ä.,
max. Größe ø80mm
Menge: 2,000 St

**1.07.27 Ausgleichswinkel**
(Wandbefestigung), mit Klemmfeder, zur
Aufnahme von Längs- und Querkräften,
Aluminium, pulverbeschichtet
Menge: 26,000 m

**1.07.28 Deckenschräge-Paneele/Höhensprungpaneele**
zum Anpassen an unterschiedliche Deckenhöhen,
Aluminium, pulverbeschichtet
Menge: 1,000 m²

**1.07.29 Ausgleichs-Paneele /Verkleidungsbleche**
zum Anpassen an schräge Wände
Menge: 1,000 m²

*Hinweis: Flachdecke Küchenbüro*

**1.07.30 Paneelblech**
Deckenverkleidung im Passivbereich,
Einzelkassetten mit Kantungssystem, überlappende Verlegung. Ausführung passend zum Rastermaß der Lüftungsdecke, Aluminium, pulverbeschichtet
Breite: 400 mm
Höhe: 35 mm
Menge: 6,000 m²

**1.07.31 Deckeneinbauleuchte, LED DALI (dimmbar), max. 1500mm lang**
Beleuchtungsband als LED-System, flächenbündig n die
Abluftelemente bzw. die Deckenpaneele integriert, mit
abnehmbarer Abdeckung, elektronischem
Betriebsgerät fertig auf Anschlussdose verdrahtet, mit DALI
Vorschaltgerät. Schutzart IP 54.
Leuchtenkörper schwer entflammbar, Farbtemperatur 4000K.
Länge: max. 1500 mm
Menge: 1,000 St

**1.07.32 Deckenanpassung für Mauereinschnitte Passivbereich**
auf der Baustelle angepasst, z.B. Tür- und Fensternischen
max. Größe 0,5m²
Menge: 4,000 St

**1.07.33 Deckenaussschnitt**
auf der Baustelle angepasst, für Brandmelder, o.ä.,
max. Größe ø80mm
Menge: 1,000 St

**1.07.34 Ausgleichswinkel**
(Wandbefestigung), mit Klemmfeder, zur
Aufnahme von Längs- und Querkräften,
Aluminium, pulverbeschichtet
Menge: 10,000 m

**1.07.35 Deckenschräge-Paneele/Höhensprungpaneele**
zum Anpassen an unterschiedliche Deckenhöhen,
Aluminium, pulverbeschichtet
Menge: 1,000 m²

**1.07.36 Ausgleichs-Paneele /Verkleidungsbleche**
zum Anpassen an schräge Wände
Menge: 1,000 m²

#### Titel 1.08 Außen- und Fortluftturm

*Hinweis: Außen- und Fortluftturm*
Außenluftansaug-/ Fortluftturm einwandig
freistehend, best. aus: Fußflansch mit Schraublöchern
zur Befestigung auf einem Ankerkorb, Standrohr
in Segmentbauweise, Lamellenkopf, gefächert, bündig mit Rohraußenkante mit umlaufend unter 45°schräggestellten Regenabweislamellen, die am oberen Ende mit einem 15mm aufgekanteten Schlagwasserbord versehen sind.
Edelstahl-Vogelschutzgitter mit Maschenweite von 20/20mm hinter den Lamellen verbaut.

Dachaufsatz mit Schrägdachneigung 22,5 °

Der Schalleistungspegel des Lamellenkopfes darf
45 dB(A) nicht übersteigen. Die Ansauggeschwindigkeit in den Lamellen, bezogen auf den freien
Querschnitt, ist mit < 3,0 m/s festzulegen.
Die gesamte Konstruktion ist nach statischen Nachweisen "Tragsicherheit
DIN 18.800 Teil 1", "Knicken DIN 18.800 Teil 2",
"Beulsicherheit DIN 18.800 Teil 4" und DIN 4133
(Stahlschornstein) zu fertigen. Bei Angebotsabgabe ist der "Eignungsschweißnachweis nach DIN
18.800 Teil 7", mit Erweiterung auf DIN 4133,
vorzulegen.
Werkstoff: Edelstahl 1.4301
Oberfläche: IIId (glänzend) od. matt gebürstet

vom Bieter einzutragen:

angebotenes Fabrikat: '..........'

angebotener Typ '..........'

**1.08.1 Außenluftturm, 30.000 m³/h**
Luftvolumenstrom: 30.000 m³/h
Luftgeschwindigkeit an der Lamelle: max. 2,50 m/s
Nennweite: 1500 mm
Anzahl der Lamellen: 12
Höhe Lamellenkopf: max. 1200 mm
Höhe Standrohr: max. 3000 mm
Menge: 1,000 St

**1.08.2 Fortluftturm, 25.000 m³/h**
Luftvolumenstrom: 25.000 m³/h
Luftgeschwindigkeit an der Lamelle: max. 2,00 m/s
Nennweite: 1.500 mm
Anzahl der Lamellen: 12
Höhe Lamellenkopf: max. 1.200mm
Höhe Standrohr: max. 3.000mm
Menge: 1,000 St

#### Titel 1.09 Kleinkälteanlagen

*Hinweis: Kleinkälteanlage, Splitklima für EDV-Raum*
Kleinkälteanlage in Form einer Splitkälteanlage,

zur Kühlung eines EDV-Raumes.

**1.09.1 Klimakleinkälteanlage, Split, Innengerät**
Innengerät, Split als Wandgerät, kompakt
R-32 Single-Außengerät.
Gehäuse aus Kunststoff, weiß.
Bemessungsleistung 2,00 kW,
Kältemittel R32,
Betriebsspannung 230/1/50 V/Ph/Hz
Höhe max. 400 mm, Breitemax. 1200 mm,
Tiefe max. 300 mm

vom Bieter einzutragen:

angebotenes Fabrikat: '..........'

angebotener Typ '..........'
Menge: 1,000 St

**1.09.2 Klimakleinkälteanlage, Split, Außengerät**
Wärmepumpen-Außengerät als Invertergesteuerte Kompressor-/Kondensatoreinheit.
Gehäuse :verzinktes Stahlblech, pulverbeschichtet
Bemessungsleistung 2,00 kW
Kältemittel R-32,
Betriebsspannung 230/1N/50 V/Ph/Hz
Höhe 600 mm, Breite1000 mm, Tiefe 400 mm

vom Bieter einzutragen:

angebotenes Fabrikat: '..........'

angebotener Typ '..........'
Menge: 1,000 St

**1.09.3 Kabel-Fernbedienung**
Kabelgebundene Fernbedienung für die Kleinkälteanlage EDV-Raum.
Fernbedienung für Aufputz-Montage mit LCD-Display
Inklusive Raumtemperaturfühler.
Inklusive Störmeldungsanzeige

vom Bieter einzutragen:

angebotenes Fabrikat: '..........'

angebotener Typ '..........'
Menge: 1,000 St

**1.09.4 Fernbedienungskabel für Kabel-Split-Fernbedienung**
Verbindungskabel zwischen der Kabel-Fernbedienung und dem zugehörigen Split-Innengerät.
Kabellänge 10 Meter.
Menge: 1,000 St

**1.09.5 Kennzeichnung Kältemittel R32**
Kältemittelleitungen sind nach den Vorgaben der DIN 2405 entsprechend
ihrer Inhaltsstoffe in jedem möglichen Freisetzungsraum zu kennzeichnen.
Für das Kältemittel R32:

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Menge: 8,000 St

*Hinweis: Kupferrohr Splitkälte*

**1.09.6 Kupferrohr DN 6 (8 x 1)**
aus Kupferrohr in Stangen oder Rollen nach EN 12735-1, Kapillarlötfittings nach DIN EN 1254 - 1 bis 4, komplett entfettet einschl. Verbindungsstücke, Schweiß-, bzw. Löt- und Dichtungsmaterial sowie Befestigungen

Hartlöten / Schweißen mit Stickstoff 5.0

Kupferrohrbögen nach DIN EN 1254-1 sind als Zulage in den nachfolgenden Positionen aufgeführt.

Montagehöhe bis 3,5m OK Boden
Menge: 15,000 m

**1.09.7 Kupferrohr DN 10 (12 x 1)**
wie oben beschrieben, jedoch:

DN 10 (12x1mm)
Menge: 15,000 m

**1.09.8 CU-Bogen DN 6 (8x1)**
Kupfer- Bogen DN 6 (8x1 mm)
wie zu vor beschrieben
Menge: 10,000 St

**1.09.9 CU-Bogen DN 10 (12x1)**
Kupfer- Bogen DN 10 (12x1)
wie zu vor beschrieben
Menge: 10,000 St

**1.09.10 Stickstoff 5.0, für Löt- und Schweißarbeiten**
Menge: 5,000 l

*Hinweis: Vortext Kältedämmung B1*
Kältedämmung Ummantelung,
flexibler Elastomerschlauch D8mm,
im Gebäude, Baustoffklasse DIN 41002-1 B1 (schwerentflammbar), Wärmeleitfähigkeit 0,036 W/(mK)) bei 0 Grad C Mitteltemperatur DIN EN 12667,
Wasserdampfdiffusionswiderstandszahl 5000 DIN EN ISO 12629, DIN EN 12086, Montagehöhe bis 3,5m OK Boden

Kalkulationshinweis:
In die nachfolgenden Positionen ist die Isolierung der Form- und Verbindungsstücke einzukalkulieren.

vom Bieter einzutragen:

angebotenes Fabrikat: '..........'

angebotener Typ '..........'

**1.09.11 Isolierung B1 da = 8 mm**
wie vor beschrieben
Rohraußendurchmesser: 8 mm
Dämmdicke: 9 mm
Menge: 10,000 m

**1.09.12 Isolierung B1 da = 12 mm**
wie vor beschrieben
Rohraußendurchmesser: 12 mm
Dämmdicke: 13 mm
Menge: 10,000 m

**1.09.13 Isolierung B1 da = 8 mm, Bogen 90°**
wie vor beschrieben
Rohraußendurchmesser: 8 mm
Dämmdicke: 9 mm
Isolierung als Bogen 90°
Menge: 8,000 St

**1.09.14 Isolierung B1 da = 12 mm, Bogen 90°**
wie vor beschrieben
Rohraußendurchmesser: 12 mm
Dämmdicke: 13 mm
Isolierung als Bogen 90°
Menge: 8,000 St

**1.09.15 Isolierung B1 da = 8 mm - BV**
wie vor beschrieben
Rohraußendurchmesser: 8 mm
Dämmdicke: ca 9 mm
mit Ummantelung aus verz. Blech im Außenbereich regendicht
Menge: 5,000 m

**1.09.16 Isolierung B1 da = 12 mm - BV**
wie vor beschrieben
Rohraußendurchmesser: 12 mm
Dämmdicke: 13 mm
mit Ummantelung aus verz. Blech im Außenbereich regendicht
Menge: 5,000 m

**1.09.17 Isolierung B1 da = 8 mm BV, Bogen 90°**
wie vor beschrieben
Rohraußendurchmesser: 8 mm
Dämmdicke: 9 mm
Isolierung als Bogen 90°
mit Ummantelung aus verz. Blech im Außenbereich regendicht
Menge: 2,000 St

**1.09.18 Isolierung B1 da = 12 mm BV, Bogen 90°**
wie vor beschrieben
Rohraußendurchmesser: 12 mm
Dämmdicke: 13 mm
Isolierung als Bogen 90°
mit Ummantelung aus verz. Blech im Außenbereich regendicht
Menge: 2,000 St

**1.09.19 Kälterohrträger 8 mm**
wie vor beschrieben, jedoch
als Kälteschelle (Rohrschelle mit Isolierung)
Menge: 8,000 St

**1.09.20 Kälterohrträger 12 mm**
wie vor beschrieben
Menge: 81,000 St

**1.09.21 Haupt/Not-Aus-Schalter 2,5kW/230 V**
am Außengerät montieren
einschließlich Geräteanschluss am Außengerät, Verdrahtung und Befestigungskonsole in stabiler Edelstahl-Ausführung mit Befestigungsmaterial
Menge: 1,000 St

**1.09.22 Anschluss Kabel beidseitig**
beidseitiges Ablängen, Einführen und Anschließen der nachfolgen aufgeführten Kabel nach Kabelliste.
Menge: 1,000 St

**1.09.23 NYM-J 3 x 1,5**
NYM-J 3 x 1,5
liefern, und in Teillängen verlegen, sonst wie vor.
Menge: 15,000 m

**1.09.24 NYM-J 4 x 1,5**
NYM-J 4 x 1,5
liefern, und in Teillängen verlegen, sonst wie vor.
Menge: 1,000 m

**1.09.25 LIYCY 2 x 0,75 mm²**
Datenleitung mit Schirm Geflecht aus verzinnten Cu-Drähten
Verlegung auf Kabelbühne, in Rohr und Kanal, in Sammelhaltern Komplett mit Befestigungsmaterial in halogenfreier Ausführung, liefern und betriebsfertig verlegen.
Menge: 15,000 m

**1.09.26 Kabelsammelhalter Typ-1 M15 aus Metall**
Kabelsammelhalter Typ-1 aus Metall für max. 15-Kabel 3x1,5qmm.
Liefern und einschl. erforderlicher
Bohrungen in Decke mit Dübel und Schraube
Menge: 10,000 St

**1.09.27 Abzweigkasten**
Abmessung 100 x 100 mm für AP-Montage, Schutzart IP 54, mit 2 x 8-poliger Steckverbindungsklemme oder Lötleiste, mit Würgenippel für die Kabeleinführung.
Menge: 1,000 St

**1.09.28 Betriebsmittelkennzeichnung**
Menge: 4,000 St

#### Titel 1.10 Insgemein und Sonstiges

**1.10.1 Autokrangestellung**
Autokrangestellung

zum Transport und Montage der Dachventilatoren
auf der Dachfläche des Schulgebäudes.

Sämtliche notwendigen Nebenleistungen und Nebenkosten
die zur Kranaufstellung dienen wie
z. B. die Abstimmung mit der Behörde, dem Statiker
(mögl. Belastungen der Dachfläche)
die Gebühren für Straßensperrungen, Maut, Kranpersonal,
Lastverteilplatten zum Schutz
des Untergrundes, Hakenlastversicherung, usw. sind
entsprechend mit einzukalkulieren.

Der Termin zur Aufstellung ist rechtzeitig vorher mit
der Bauleitung abzustimmen.
Menge: 1,000 Psch

**1.10.2 Einrichtung, Vorhaltung, Räumung der Baustelle**
für sämtliche in der Leistungsbeschreibung aufgeführten
Leistungen.
Menge: 1,000 Psch

**1.10.3 Koordination von Leistungen**
Koordination von Leistungen, sofern nicht in den Einheitspreisen einkalkuliert.
Kosten für alle erforderlichen Abstimmungen mit dem Bauherren und Auftragnehmer von separat ausgeschriebenen Leistungsbereichen Leit-, Steuer- und Regelungstechnik (ZLT, MSR, DDC bzw. IGA) und allen Gewerken der TGA im Sinne eines unmittelbaren und lückenlosen Abgrenzens und eines funktionellen Verknüpfens der Leistungsbereiche, im Wesentlichen umfassend:

- Detailliertes Informieren über die eigenen Anlagen, deren Aufbau, Örtlichkeiten, Betriebsweisen, Nutzungsbedingungen, Sicherheitsauflagen und Leistungsdaten.
- Gegenseitiges Austauschen aller relevanten Ausführungsunterlagen nach dem letzten Stand und gegenseitiges Kontrollieren der Nahtstellen.
- Enge Zusammenarbeit in fachlicher und terminlicher Hinsicht bei Montage, Inbetriebnahme, Probelauf, Leistungsmessung, Einregulierung, eventueller Fehlersuche und Mängelbeseitigung.

- Prüfung der elektrischen Verkabelung und der Mess-, Steuer- und Regelanlage sowie Abstellen einer Fachkraft bei Inbetriebnahme der der Mess-, Steuer- und Regelanlage, wenn die Leistungen nicht vom Auftragnehmer ausgeführt wurden.
Menge: 1,000 Psch

**1.10.4 Montage- und Werkpläne Gewerk Lüftungstechnik**
Anfertigung der Montage- und Werkpläne / Planung einschl. der hierzu erforderlichen Koordination mit allen am Bau beteiligten haustechnischen Gewerke und Ausbaugewerken, sofern nicht in den Einheitspreisen einkalkuliert.
Grundlage sind die Ausführungspläne der Fachplaner.
Die Werk-und Montageplanung beinhaltet die Berücksichtigung und Fortschreibung der Ausführungsplanung auf die jeweils aktuelle Fortschreibung der Architekturplanung.
Menge: 1,000 Psch

**1.10.5 Inbetriebnahme und Probebetrieb Lüftung**
*** Pauschalposition
Inbetriebnahme und Probebetrieb sämtlicher Anlagen bis zum Erzielen der erforderlichen Anlagenwerte für Leistungsmessungen sowie Funktionsmessungen entsprechend VOB/C DIN 18380, Einweisung der Bedienungspersonals und Abnahme, einschl. Gestellung des erforderlichen Fachpersonals.
Menge: 1,000 psch

**1.10.6 Luftmengenmessungen / Protokollierung / Abgleich**
für sämtliche Anlagenteile und Luftdurchlässe sind
Luftmengenmessungen nach dem aktuellen Stand der
Technik durchzuführen und in Luftmengenmessprotokollen
zu dokumentieren, die Kanalstränge sind abzugleichen.
Menge: 1,000 Psch

**1.10.7 Teilnahme an der Sachverständigenabnahme**
Teilnahme an der Abnahme der Lüftungsanlage gemeinsam
mit der Bauleitung und einem  Sachverständigen. Der
Sachverständige  wird direkt vom Bauherrn bestellt.
Einschließlich Zusammenstellung der notwendigen
Unterlagen und Übergabe an den Sachverständigen sowie
Stellung von notwendigem Personal des Auftragnehmers
während der Abnahmebegehung.
Menge: 1,000 St

**1.10.8 Revisionsunterlagen, 3fach**
Anfertigen und Zusammenstellen der Revisionsunterlagen, 3-fach, entsprechend den Anforderungen, die in den Allgemeinen und Zusätzliche Technische Vertragsbedingungen formuliert sind, sofern der Aufwand nicht in den Einheitspreisen einkalkuliert ist.
Die Revisionspläne, müssen die installierte Anlage im endgültigen Zustand nach Montageende auf Basis der aktuellen Architektenpläne ausweisen.

Hinweis:
Vor Abnahme der Anlagen sind die Revisionsunterlagen vom Auftragnehmer an den Auftraggeber entsprechend dem vereinbarten Vorlauf zu übergeben.

Ohne die Revisionsunterlagen in der vereinbarten und geschuldeten Qualität, erfolgt keine Abnahme der Anlagen!
Menge: 1,000 Psch

**1.10.9 Funktionsschema**
Funktionsschema

Die Unterstationen in den einzelnen Gebäudeteilen sind
mit Übersichtsschema bzw. Anlagenschema auszustatten.

Das Anlagenschema enthält neben der Darstellung der
Funktionen, die technischen Daten, Schaltungen,
Sollwerte, Messstellen und Kontrolleinrichtungen.

Die Schemazeichnungen sind auf einer dauerhaften und
verwindungssteifen Forexplatte 6 mm (Hartschaum) als
Heißlaminat, matt, aufzubringen.
Menge: 1,000 Psch

**1.10.10 Profilstahlkonstruktion**
als Sonderkonstruktion aus Stahl hergestellt in
handelsüblicher Qualität, für
Unterstützungkonstruktionen, Festpunkte, Führungslager,
Gleitlager, Trag- und Befestigungskonstruktion, etc.,
im Wesentlichen bestehend aus U-Stahl nach DIN 1026,
Rundstahl nach DIN 1013 oder T-Stahl nach DIN 1024,
Flachstahl, Profilstahl nach Erfordernis zuschneiden,
entgraten, verschweißen, entrosten und verzinkten und
als Sonderkonstruktion komplett montieren, unter
Hinzulieferung von erforderlichen Kunststoffplatten
(Teflon) einschl. dem verz. Befestigungsmaterial wie
Dübel, Schrauben und Muttern sowie Bohren (es dürfen
nur zugelassene Dübel verwendet werden); für sämtliche
Sonderkonstruktionen, Unterstützungskonstruktionen und
Traversen sind die kompletten statischen Nachweise über
die ausreichende Stabilität und Befestigung zu
erbringen. Reaktionskräfte aus Dehnungsausgleichern,
Führungs- und Gleitlagern, Rohrleitungsfestpunkte etc.,
die in das Bauwerk abgeleitet werden müssen, sind vor
Ausführung der Leistung zu ermitteln und dem
Auftraggeber bekannt zu geben.
Menge: 350,000 kg

**1.10.11 Bezeichnungsschild 50 x 100 mm**
- lösbare Grundplatte aus Leichtmetall mit
Universalbandschellen aus verz. Lochband an der
Grundplatte und Rohr befestigt, Farbe und Beschriftung
nach Wahl des Auftraggebers

- Kunststoffschild mit max. 3 Leerleisten für
Schrifteinlage einschl. Schrift

- Kunststoffabdeckhaube

Bezeichnungsschild nach Beschreibung

Anzahl der Schriftzeilen :  3 St.
Schildhöhe  :  50 mm
Schildbreite  :  100 mm
Menge: 150,000 St

#### Titel 1.11 Bauliche Nebenarbeiten

**1.11.2 Kernbohrung DN 100, 25 cm, Betonwand oder Betondecke**
Diamant-Kernbohrung durch Betonwand oder Betondecke herstellen

Durchmesser:  100 mm
Wand-/Deckendicke:  25 cm

einschl. Schuttauffang während des Bohrvorganges, Schuttentsorgung, Bohrplatzreinigung sowie verschließen des Ringspaltes nach Rohrverlegung entsprechend der Leitungsanlagenrichtlinie.
Menge: 2,000 St

**1.11.3 Kernbohrung DN 250, 25 cm, Betonwand oder Betondecke**
Durchmesser:  250 mm
Wand-/Deckendicke:  25 cm

sonst desgl. wie vor beschr.
Menge: 2,000 St

**1.11.4 Kernbohrung DN 300, 25 cm, Betonwand oder Betondecke**
Durchmesser:  300 mm
Wand-/Deckendicke:  25 cm

sonst desgl. wie vor beschr.
Menge: 8,000 St

#### Titel 1.12 Wartungsarbeiten

*Hinweis: Wartung*
1-jähriger Wartungsvertrag für den Gewährleistungszeitraum. Um die Sicherheit und die Funktionsfähigkeit der Anlagen nicht während der Gewährleistung (VOB/B §13, Abs.4) zu beeinträchtigen, wird eine Wartung für den Gewährleitungszeitraum beauftragt. Die Wartung für den Gewährleistungszeitraum, gerechnet vom Tage der mängelfreien Abnahme, umfasst:
- die Überprüfung und Pflege des Lieferumfanges, gemäß den gesetzlichen Vorschriften, den Prüfzeugnissen, den AMEV-Arbeitskarten, sowie den
Herstellerrichtlinien (Bestandsunterlagen).
- die kostenlose Behebung aller in diesem Zeitraum auftretenden Mängel und Betriebsstörungen einschl. allen hierfür erforderlichen Materials. Ausgeschlossen sind nur solche Reparaturarbeiten, die sich nachweislich auf die unsachgemäße Benutzung durch den Betreiber zurückführen lassen. Die Störungsbehebung ist mit einer Reaktionszeit von 4 Stunden zu erbringen.
Die anerkannten Wartungsnachweise sind jeweils nach Ablauf eines halben Jahres dem Betreiber vorzulegen. Der Bieter hat auf Grundlage der vorgenannten Punkte auf einem separaten Beiblatt alle notwendigen Wartungsarbeiten aufzulisten und zu beschreiben. Die Wartungskosten während des Gewährleistungszeitraums werden erst nach erbrachter Leistung vergütet.
Jegliche Nebenkosten (Fahrweg, Übernachtung etc.) sind in die jährlichen Wartungskosten einzukalkulieren.
Als Fahrtkosten für außerplanmäßige Störungsbeseitigungen oder nicht im Wartungsvertrag enthaltene Leistungen werden die Kilometersätze im Bundesreisekostengesetz § 5 vereinbart.
Die Wartung beinhaltet:
Sämtliche RLT-Anlagen in der Grundschule.

**1.12.1 Wartungsarbeiten, für das 1. Jahr**
Die Wartung ist ein Jahr nach der erfolgreichen mängelfreien Gesamtabnahme der lüftungstechnischen Anlage durchzuführen.
Typ: für das 1. Jahr
Menge: 1,000 St

**1.12.2 Wartungsarbeiten, für das 2. Jahr**
Die Wartung ist ein Jahr nach der erfolgreichen mängelfreien Gesamtabnahme der lüftungstechnischen Anlage durchzuführen.
Typ: für das 2. Jahr
Menge: 1,000 St

**1.12.3 Wartungsarbeiten, für das 3. Jahr**
Die Wartung ist ein Jahr nach der erfolgreichen mängelfreien Gesamtabnahme der lüftungstechnischen Anlage durchzuführen.
Typ: für das 3. Jahr
Menge: 1,000 St

**1.12.4 Wartungsarbeiten, für das 4. Jahr**
Die Wartung ist ein Jahr nach der erfolgreichen mängelfreien Gesamtabnahme der lüftungstechnischen Anlage durchzuführen.
Typ: für das 4. Jahr
Menge: 1,000 St

**1.12.5 Wartungsarbeiten, für das 5. Jahr**
Die Wartung ist ein Jahr nach der erfolgreichen mängelfreien Gesamtabnahme der lüftungstechnischen Anlage durchzuführen.
Typ: für das 5. Jahr
Menge: 1,000 St

### Los 2 Sporthalle

#### Titel 2.01 Lüftungsgeräte / Ventilatoren und Zubehör

*Hinweis: Leitbeschreibung RLT-Gerät*
Gehäuse
aus Verzinktem Stahl

Paneele
verzinktes Stahlblech
Isolierung min. 30 mm Mineralwolle (nach DIN
4102, Baustoffklasse A1, nicht brennbar),
Panele einfach revisionierbar.

Beleuchtung
LED-Beleuchtung für Netzspannung (230 V AC), Lichtstrom von 400 Lumen, Schutzklasse IP 67

Kondensatwanne
Edelstahl-Kondensatwanne,
Allseitiges Gefälle mit Abfluss an der tiefsten Stelle,

Grundrahmen
Rahmen aus umlaufendem C-Profil

Jalousieklappe
Jalousieklappe, Rahmen aus C-förmigen
Profilen, Hohlkörperlamellen, stets gegenläufig,
Stahl verzinkt, mit außenliegendem Hebelgestänge.

Dämmstutzen
Schall- und Vibrationsentkoppelt, aus verzinktem Stahlblech in
U-Rahmenform 90x30mm,

Schutzgitter
DIN EN 1886-10.6 engmaschiges
Gitter (< 20 x 20 mm) aus verzinktem Stahldraht
in Luftrichtung hinter brennbaren Einbauteilen,  Montage am Anschlussstutzen der Ausblaskammer.

Filterwand
aus verzinktem Stahlblech

Taschenfilter aus Glasfaservlies
zur Abscheidung von Feinstaub,
Feinstaub und Schwebstofffilter
HEPA-Filter

Luftkühler (Change-Over Register)
Rippenrohr-Luftkühler aus nahtlosen Kupferrohren,
fest aufgepresste Lamellen.
Kalt-Wasser als Kühlmedium bis PN 16,
Sammler und Anschlussstutzen mit
Entlüftungs- und Entleerungsstutzen. Maximaler
Wasserwiderstand 50 kPa.
Einstufiger, luftseitiger Frostschutz
direkt auf dem Wärmetauscher befestigt.

Tropfenabscheider
Tropfenabscheider, bedienseitig ausziehbar. T

EC-Ventilator
Radialventilator mit rückwärts
gekrümmten Schaufeln.
EC-Außenläufermotor mit wartungsfreien
Kugellagern. Sanftanlauf und integrierte Strombegrenzung.

Einbringmaß in die Technikzentrale:
BxH: 2.100x2.300 mm

Die maximalen Abmessungen sind zu beachten. Die Einbringung in die Technikzentrale im 1.Obergeschoss erfolgt über die Einfeldhalle in die Zentrale mit Höhe von 3.500mm OK Boden.

**2.01.1 Lüftungsanlage, Zu- Abluft Sporthalle 11.000 m³/h**
Abweichungen Gerätemaße 100 mm zulässig

Raumluftgerät zur Innenaufstellung
Isolierung:  min 30 mm
Länge:  max.7.600 mm
Breite:  max.2.000 mm
Höhe:  max. 2.200 mm
Gewicht:  max. 3.500 kg
Grundrahmen:  200 mm

Geräteanordnung: L-förmig im Aufstellraum.

Energieeffizienz RLT:  min. A

Zuluft / Abluft
Volumenstrom:  11.000 / 10.200 m³/h
Externer Druck:  500 / 500 Pa

Zuluftgerät
Gehäusebauteil 1:
Ansaug-/Ausblaskammer:
Anschluss: links (Klappe (innenliegend))
Stahl verzinkt, Klappenstellantrieb mit Federrücklauf bedienseitig, Auf-Zu, mit Hilfsschalter / Endlagenschalter

Wartungskammer:
Revisionstür, Schauglas, LED-Beleuchtung 230V

Filter:
Kompaktfilter, HEPA-Filter
Fraktionsabscheidegrad ePM1/2,5/10: 40/45/80%
Zeigermanometer, Druckmessstellen

Gehäusebauteil 2:

WRG - Plattenwärmeübertrager:
Gegenstrom, mit Bypass, H1(EN 13053 / 2020)
Energieeffizienz 75-80 %
Betriebszustand:  II / I
Außenlufttemperatur:  32 / -8,6 °C
rel. Feuchte:  40 / 90 %
Ablufttemperatur:  26 / 22 °C
rel. Feuchte:  50 / 35 %
Leistung (trocken):  15-20 / 90 kW
Kondensatwanne aus Edelstahl, Revisionstüren,
Klappenstellantrieb Bypass-Klappe

Gehäusebauteil 3:

Umlenkung: 1.850 mm

Gehäusebauteil 4:

Wartungskammer:
Luftkühler, Kondensatwanne aus Edelstahl
Cu / Al
  Winter Sommer
Volumenstrom:  11.000 11.000 m³/h
Leistung:  27 36 kW
Lufttemperatur (Eintritt):  15 28 °C
Lufttemperatur (Austritt):  22 18 °C
Mediumtemperatur (Eintritt): 40 16 °C
Mediumtemperatur (Austritt): 20 20 °C
Druckverlust Medium:  10-15 40-50 kPa
Medium:  Wasser

Wartungskammer:
Revisionstür

2 x Ventilator:
Freirad mit EC-Motor, Systemwirkungsgrad 68 %
SFP 3 / 1312W/(m³/s)

2x Motor
Betriebsnennspannung: 3~ 400V 50Hz
Reparaturschalter

Gehäusebauteil 5:

Wartungskammer:
Revisionstür, Schauglas, LED-Beleuchtung 230V

Filter:
HEPA-Filter, ePM1/2,5/10: 60/70/90%
Zeigermanometer, Druckmessstellen

Ansaug-/Ausblaskammer:
Anschluss rechts (ohne Klappe), Dämmstutzen,
Stahl verzinkt, LüAR-Gitter

Abluftgerät

Gehäusebauteil 4:

Ansaug-/Ausblaskammer
Anschluss: rechts (ohne Klappe)
Dämmstutzen, Stahl verzinkt

Wartungskammer:
Revisionstür, Schauglas, LED-Beleuchtung 230V

Filter:
Taschenfilter, Glasfaservlies, ePM1/2,5/10: 20/25/60%
Filterrahmen, Edelstahl, Zeigermanometer, Druckmessstellen

Gehäusebauteil 3:

Umlenkung 1850 mm

Gehäusebauteil 2:

Kondensatwanne aus Edelstahl, Revisionstür, Klappenstellantrieb Bypass-Klappe

Gehäusebauteil 1:

2 x Ventilator:
Freirad mit EC-Motor, Systemwirkungsgrad 68 %
SFP 3 / 1050W/(m³/s)

2x Motor
Betriebsnennspannung 3~ 400V 50Hz
Reparaturschalter

Wartungskammer:
Revisionstür, Schauglas, LED-Beleuchtung 230V

Ansaug-/Ausblaskammer:
Anschluss: links (Klappe (innenliegend))
Jalousieklappe, Dämmstutzen stahl verzinkt
Klappenstellantrieb mit Federrücklauf, Auf-Zu, mit Hilfsschalter / Endlagenschalter,  Lichtschalter am Gerät montiert und verdrahtet

Interne Verdrahtung des Gerätes und der Beleuchtung ist Bestandteil der Leistung und muss bei der Kalkulation berücksichtigt werden.

Hinweis:
Schalldämpfer werden außerhalb des Gerätes im Kanalsystem verbaut.

vom Bieter einzutragen:

angebotenes Fabrikat: '..........'

angebotener Typ: '..........'
Menge: 1,000 St

**2.01.2 Liefern und Verlegen der Körperschallentkopplung Lüftungsgerät Sporthalle**
Liefern und Verlegen der Körperschallentkopplung und Schwingungsisolierung aus polyurethangebundenen Gummifaserstreifen oder Polyurethan-Schaum auf ebenem, tragfähigen und besenreinen Untergrund unterhalb der Rahmen von Lüftungsgeräten, abgestimmt auf die Gewichte der einzelnen Baugruppen, ein- oder zweilagig nach akustischen Anforderungen. Eine Körperschallminderung von mindestens 20 dB ist nachzuweisen.
Menge: 1,000 St

**2.01.3 Dachventilator WC-Abluft, 425 m³/h**
Dachventilator, vertikal ausblasend
Gehäuse aus Aluminium, Trageplatte und Grundplatte aus verzinktem Stahl.
Schutzgitter an der Ausblasseite entsprechend DIN EN ISO 13587, Radialventilator mit rückwärts gekrümmten Schaufeln aus verzinktem Stahlblech, Drehzalgesteuerter EC-Motor.
Klemmkasten, IP65, Drehzahlregelung stufenlos.
Kenndaten Betriebspunkt:
Volumenstrom: 425 m³/h
stat. Druckerhöhung: 450 Pa
elektr. Anschluss: 230 V / 50 Hz
Fördermitteltemperatur: max. 50 °C

Ventilatoranschluss: DN 200
Abmessungen Gehäuse: max. 400x400 mm
Abmessungen Gehäusesockel max. 450x450 mm

vom Bieter einzutragen:

angebotenes Fabrikat: '..........'

angebotener Typ: '..........'
Menge: 1,000 St

**2.01.4 Dachsockel für Dachventilator WC-Abluft**
Flachdachsockel, aufklappbarfür in vorbenannter Position beschriebenen Dachventilator, in Korrosionsbeständiger Ausführung, abriebfeste Schall- und Wärmedämmender Isolierung

vom Bieter einzutragen:

angebotenes Fabrikat: '..........'

angebotener Typ: '..........'
Menge: 1,000 St

**2.01.5 Reparaturschalter für Dachventilator**
Reparaturschalter, 5-polig bis 7,5 kW, 400V
Schutzart IP 65

vom Bieter einzutragen:

angebotenes Fabrikat: '..........'

angebotener Typ: '..........'
Menge: 1,000 St

#### Titel 2.02 Luftkanäle und Zubehör

**2.02.1 Luftkanal**
Luftleitung, rechteckig, Dichtheitsklasse C DIN EN 1507, aus verzinktem Stahl, Maße DIN EN 1505, Kantenlänge bis 500 mm, Wanddicke 1 mm, Verbindung mit Winkelflansch, aus verzinktem Stahl, mit Schrauben und Dichtung, Montagehöhe über Gelände/Fußboden bis 3,5 m, mit Aufhänge-/Auflagekonstruktion, schallgedämmt, befestigen mit Befestigungsmitteln mit bauaufsichtlichem Verwendbarkeitsnachweis einschl. Bohrungen, für Holzdecken.

Die Montagehöhe beträgt bis zu 7,00 m über OK Boden.
Menge: 155,000 m²

**2.02.2 Luftkanal Formstücke**
wie vor beschrieben, jedoch nach DIN EN 1505, 1507 und VDI 3803, wie z.B. Bögen, T-Stücke, Paß- und Übergangsstücke aller Art, mit den erforderlichen Leitblechen.

Die Montagehöhe beträgt bis zu 7,00 m über OK Boden.
Menge: 350,000 m²

*Hinweis: Leitbeschreibung Wickelfalzrohr*
Wickelfalzrohr aus verzinktem Stahl, Nähte gefalzt, Luftdichtheitsklasse C DIN EN 12237, Maße DIN EN 1506, DN 100, mit Einsteckende, Druckbereich von -750 bis 2000 Pa, Montagehöhe über Gelände/Fußboden bis 3,5 m, mit Aufhänge-/Auflagekonstruktion DIN EN 12236, schallgedämmt, befestigen mit Befestigungsmitteln mit bauaufsichtlichem Verwendbarkeitsnachweis einschl. Bohrungen, Befestigungsuntergrund Holzdecken.

Die Montagehöhe beträgt bis zu 7,00 m über OK Boden.

Befestigungsmaterial in verzinkter Ausführung aller Art und Größe.

**2.02.3 Wickelfalzrohr 100 mm**
wie vor beschrieben.
Menge: 110,000 m

**2.02.4 Wickelfalzrohr 125 mm**
wie vor beschrieben, jedoch 125 mm
Menge: 30,000 m

**2.02.5 Wickelfalzrohr 160 mm**
wie vor beschrieben, jedoch 160 mm
Menge: 40,000 m

**2.02.6 Wickelfalzrohr 200 mm**
wie vor beschrieben, jedoch 200 mm
Menge: 75,000 m

**2.02.7 Wickelfalzrohr 400 mm**
wie vor beschrieben, jedoch 400 mm
Menge: 40,000 m

**2.02.8 Wickelfalzbogen 100 mm**
wie vor beschrieben, in allen Handelsausführungen
Menge: 73,000 St

**2.02.9 Wickelfalzbogen 125 mm**
wie vor beschrieben, in allen Handelsausführungen
Menge: 24,000 St

**2.02.10 Wickelfalzbogen 160 mm**
wie vor beschrieben, in allen Handelsausführungen
Menge: 12,000 St

**2.02.11 Wickelfalzbogen 200 mm**
wie vor beschrieben, in allen Handelsausführungen
Menge: 31,000 St

**2.02.12 Wickelfalzsegmentbogen 400 mm**
wie vor beschrieben, in allen Handelsausführungen
Menge: 6,000 St

**2.02.13 Wickelfalz-T-Stück 100 mm**
wie vor beschrieben, in allen Handelsausführungen
Menge: 6,000 St

**2.02.14 Wickelfalz-T-Stück 125 mm**
wie vor beschrieben, in allen Handelsausführungen
Menge: 3,000 St

**2.02.15 Wickelfalz-T-Stück 160 mm**
wie vor beschrieben, in allen Handelsausführungen
Menge: 7,000 St

**2.02.16 Wickelfalz-T-Stück 200 mm**
wie vor beschrieben, in allen Handelsausführungen
Menge: 12,000 St

**2.02.17 Wickelfalz-Reduzierung 125 mm**
wie vor beschrieben, jedoch 125 mm
Menge: 8,000 St

**2.02.18 Wickelfalz-Reduzierung 160 mm**
wie vor beschrieben, jedoch 160 mm
Menge: 13,000 St

**2.02.19 Wickelfalz-Reduzierung 200 mm**
wie vor beschrieben, jedoch 200 mm
Menge: 16,000 St

*Hinweis: zur Befestigung an verz. eckigen Luftkanälen*
sonst wie vor beschrieben

**2.02.20 Bundkragen rund, 100 mm**
wie vor beschrieben.
Menge: 4,000 St

**2.02.21 Bundkragen rund, 125 mm**
wie vor beschrieben, jedoch 125 mm
Menge: 4,000 St

**2.02.22 Bundkragen rund, 160 mm**
wie vor beschrieben, jedoch 160 mm
Menge: 2,000 St

**2.02.23 Bundkragen rund, 200 mm**
wie vor beschrieben, jedoch 200 mm
Menge: 5,000 St

*Hinweis: zur Verbindung von Wickelfalzrohren*
sonst wie vor beschrieben

**2.02.24 Steckverbinder und Muffen, 100 mm Durchmesser**
wie vor beschrieben.
Menge: 1,000 St

**2.02.25 Steckverbinder und Muffen, 125 mm Durchmesser**
wie vor beschrieben, jedoch 125 mm
Menge: 6,000 St

**2.02.26 Steckverbinder und Muffen, 160 mm Durchmesser**
wie vor beschrieben, jedoch 160 mm
Menge: 6,000 St

**2.02.27 Steckverbinder und Muffen, 200 mm Durchmesser**
wie vor beschrieben, jedoch 200 mm
Menge: 7,000 St

**2.02.28 Steckverbinder und Muffen, 400 mm Durchmesser**
wie vor beschrieben, jedoch 400 mm
Menge: 4,000 St

*Hinweis: Leitbeschreibung Hochflexible Rohre*
geeignet zur Luftführung bei Lüftungs- und Klimaanlagen in nicht brennbarer Ausführung gemäß DIN 4102 entsprechend der Forderung nach DIN EN 13180. Hergestellt aus 3 Lagen Aluminiumbändern. Biegeradius r= 1d.

einschl. Verbindungen mit Steckverbinder und Dichtungsband an Wickelfalzrohr, komplette Rohraufhängung schallentkoppelt und alukaschierte Mineralfaserumkleidungen Klasse A im Bereich von Wand- und Deckendurchführungen ohne Brandschutzanforderungen.

**2.02.29 Flexibles Rohr 100 mm**
wie vor beschrieben.
Menge: 15,000 m

**2.02.30 Flexibles Rohr 125 mm**
wie vor beschrieben, jedoch 125 mm
Menge: 4,000 m

**2.02.31 Flexibles Rohr 160 mm**
wie vor beschrieben, jedoch 160 mm
Menge: 3,000 m

**2.02.32 Flexibles Rohr 200 mm**
wie vor beschrieben, jedoch 200 mm
Menge: 2,000 m

**2.02.33 Flexibles Rohr 400 mm**
wie vor beschrieben, jedoch 400 mm
Menge: 5,000 m

*Hinweis: Reinigungsöffnungen für Luftkanäle*
Inspektions- und Wartungsöffnung als Deckel, aus verzinktem Stahl, Durchmesser bis 180 mm, für Einbau in runde Luftleitung, mit Kantenschutz, Luftdichtheitsklasse D DIN EN 12237.
Größe: 180 x 80 mm
inkl. Herstellung des Ausschnittes

**2.02.34 Reinigungsöffnung für Lüftungskanal, 180x80 mm**
wie oben beschrieben
Menge: 60,000 St

**2.02.35 Reinigungsöffnung für Lüftungskanal, 200x100 mm**
Menge: 10,000 St

**2.02.36 Reinigungsöffnung für Lüftungskanal, 300x200 mm**
Menge: 30,000 St

**2.02.37 Reinigungsöffnung für Lüftungskanal, 400x300 mm**
Menge: 10,000 St

#### Titel 2.03 Dämmung und Zubehör

*Hinweis: Leitbeschreibung Isolierung der Zuluft- und Abluftkanäle und -rohre*
mit alukaschierten Mineralwollmatten, nicht brennbar nach DIN 4102 Klasse A, fertig verlegt, ganzflächig auf den Kanälen befestigen. Stoßstellen sind
Dämmdicke 30 mm
Wärmeleitfähigkeit 0,035 W/mK

Die Montagehöhe beträgt bis zu 7,0 m über OK Boden.

**2.03.1 Kanal- und Rohrisolierung 30mm**
wie vor beschrieben, jedoch
Menge: 60,000 m²

**2.03.2 Kanal- und Rohr-Formstückisolierung 30mm**
wie vor beschrieben
Menge: 180,000 m²

**2.03.3 Kanal- und Rohr-Formstückisolierung synthetischer Kautschuk D 30mm**
Wärmedämmung ohne Ummantelung DIN 4140, haus- und betriebstechnische Anlagen, an Formstück, max. 4,00m Montagehöhe, rechteckig, Dämmung aus synthetischem Kautschuk, Baustoffklasse DIN 4102-1 B2 (normalentflammbar), Wärmeleitfähigkeit 0,036 W/(mK) bei 40 Grad C Mitteltemperatur DIN EN 12667, Dicke 30 mm, Verarbeitung nach Herstellerangabe.
Menge: 45,000 m2

#### Titel 2.04 Brandschutzklappen und Zubehör

*Hinweis: Brandschutzklappen, rechteckige Bauform*
Brandschutzklappe DIN EN 15650, Klassifizierung EI 90 DIN EN 13501-3, beidseitig geprüft DIN EN 1366-2, für vertikalen und horizontalen Einbau, Achslage waagerecht oder senkrecht, rauchdicht S, Gehäuse aus verzinktem Stahl, eckig,
Nennbreite 200 mm, Nennhöhe 200 mm, Länge 500 mm,
Schutzart IP 54 DIN EN 60529 (VDE 0470-1).

Dichtheitsklasse C nach EN1751
Auslösung: Schmelzlot 72°C
Federrücklaufmotor 230 V
2 integrierte Endlagenschalter
Einbauart: Nasseinbau, vermörtelt

Die Montagehöhe beträgt bis zu 3,5 m über OK Boden.

vom Bieter einzutragen:

angebotenes Fabrikat: '..........'

angebotener Typ: '..........'

**2.04.1 Brandschutzklappe, eckig, 250x200x500**
wie vor beschrieben.
Menge: 2,000 St

**2.04.2 Brandschutzklappe, eckig, 250x250x500**
wie vor beschrieben, jedoch 250x250x500 mm
Menge: 1,000 St

**2.04.3 Brandschutzklappe, eckig, 300x300x500**
wie vor beschrieben, jedoch 300x300x500 mm
Menge: 1,000 St

**2.04.4 Brandschutzklappe, eckig, 500x250x500**
wie vor beschrieben, jedoch 500x250x500 mm
Menge: 8,000 St

**2.04.5 Brandschutzklappe, eckig, 800x400x500**
wie vor beschrieben, jedoch 800x400x500 mm
Menge: 2,000 St

*Hinweis: Segeltuchstutzen*
Zwei Elastische Stutzen als Zubehör für Brandschutzklappen zur Kompensation von Längenausdehnungen im Brandfall.
Abmessungen:
Breite: 800 mm
Höhe: 400 mm
Länge: 100 mm

Die Montagehöhe beträgt bis zu 3,5 m über OK Boden.

**2.04.6 Segeltuchstutzen, 800x400mm**
wie vor beschrieben
Menge: 2,000 St

**2.04.7 Segeltuchstutzen, 250x200mm**
wie vor beschrieben, jedoch 250x200 mm
Menge: 2,000 St

**2.04.8 Segeltuchstutzen, 500x250mm**
wie vor beschrieben, jedoch 500x250 mm
Menge: 8,000 St

*Hinweis: Ausmörtelung Brandschutzklappen*
Umlaufenden Spalt mit Mörtel der Gruppen II, IIa, III, IIIa DIN 1053 bzw. Brandschutzmörtel der Gruppen II oder III oder gleichwertig nach EN 998-2 (Klasse M 2,5 bis 10) bzw. Brandschutzmörtel der Klasse M 2,5 und 10 oder ggf. Beton vollständig verschließen.
Die Mörtelbetttiefe darf 100 mm nicht unterschreiten.

Verarbeitung mittels Verpreßeinrichtung oder Ausmörtelung von Hand, einschließlich Stellung der Verpreßeinrichtung mit allem erforderlichen Zubehör sowie sämtlichen Material.
Die Spaltbreite zwischen Wand und Brandschutzklappe beträgt zwischen 40 mm (min.) und 100 mm (max.).

**2.04.9 Ausmörtelung Brandschutzklappe rechteckig 250x200x500**
wie vor beschrieben.
Wand- / Deckendicke: 200 - 300 mm
Menge: 2,000 St

**2.04.10 Ausmörtelung Brandschutzklappe rechteckig 250x250x500**
wie vor beschrieben.
Wand- / Deckendicke: 200 - 300 mm
Menge: 1,000 St

**2.04.11 Ausmörtelung Brandschutzklappe rechteckig 300x300x500**
wie vor beschrieben.
Wand- / Deckendicke: 200 - 300 mm
Menge: 1,000 St

**2.04.12 Ausmörtelung Brandschutzklappe rechteckig 500x250x500**
wie vor beschrieben.
Wand- / Deckendicke: 200 - 300 mm
Menge: 8,000 St

**2.04.13 Ausmörtelung Brandschutzklappe rechteckig 800x400x500**
wie vor beschrieben.
Wand- / Deckendicke: 200 - 300 mm
Menge: 2,000 St

#### Titel 2.05 Kanaleinbauten

*Hinweis: Konstantvolumenstromregler, rund*
Volumenstromregler für konstanten Luftvolumenstrom, mechanisch selbstständig für konstante Volumenströme
Klappenwellen wartungsfrei gelagert,
Gehäuse, Klappenblatt  aus verzinktem Stahlblech
mit mechanischem Stellungsanzeiger.

Druckdifferenzbereich: 30-500 Pa bei Sollvolumenstrom
Rohrstutzen mit Steckverbinder.
Dichtheitsklasse nach EN 1751: Klasse C

Bauform: rund
Nenngröße DN100

vom Bieter einzutragen:

angebotenes Fabrikat: '..........'

angebotener Typ '..........'

**2.05.1 Konstantvolumenstromregler, rund, DN100**
wie vor beschrieben.
Menge: 8,000 St

**2.05.2 Konstantvolumenstromregler, rund, DN125**
wie vor beschrieben, jedoch 125 mm
Menge: 6,000 St

**2.05.3 Konstantvolumenstromregler, rund, DN160**
wie vor beschrieben, jedoch 160 mm
Menge: 8,000 St

**2.05.4 Konstantvolumenstromregler, rund, DN200**
wie vor beschrieben, jedoch 200 mm
Menge: 4,000 St

*Hinweis: Variabler Volumenstromregler, rund*
Volumenstromregler für variablen Luftvolumenstrom, Antrieb mit Bemessungsbetriebsspannung 24 V für variable Volumenströme
Klappenwellen wartungsfrei gelagert,
Gehäuse, Klappenblatt aus verzinktem Stahlblech

Druckdifferenzbereich: 30-500 Pa bei Sollvolumenstrom
Rohrstutzen mit Steckverbinder.
Dichtheitsklasse nach EN 1751: Klasse C
Druckdifferenzbereich: 50 - 1000 Pa

Ansteuerung durch übergeordnete GLT mittels BACnet MS/TP Schnittstelle.

Durchmesser 200mm

vom Bieter einzutragen:

angebotenes Fabrikat: '..........'

angebotener Typ '..........'

**2.05.5 Variabler Volumenstromregler, rund DN200**
wie vor beschrieben.
Menge: 2,000 St

*Hinweis: Variabler Volumenstromregler, eckig*
Volumenstromregler für variablen Luftvolumenstrom, Antrieb mit Bemessungsbetriebsspannung 24 V für variable Volumenströme
Klappenwellen wartungsfrei gelagert,
Gehäuse, Klappenblatt aus verzinktem Stahlblech

Druckdifferenzbereich: 30-500 Pa bei Sollvolumenstrom
Rohrstutzen mit Steckverbinder.
Dichtheitsklasse nach EN 1751: Klasse C
Druckdifferenzbereich: 50 - 1000 Pa

Ansteuerung durch übergeordnete GLT mittels BACnet MS/TP Schnittstelle.

Breite: 600mm
Höhe: 300 mm

vom Bieter einzutragen:

angebotenes Fabrikat: '..........'

angebotener Typ: '..........'

**2.05.6 Variabler Volumenstromregler, eckig, 600x300**
wie vor beschrieben.
Menge: 2,000 St

*Hinweis: Absperrklappen, eckige Bauform*
Stellklappe, mit Absperrfunktion,
Dichtheitsklasse nach EN1751: C, Breite: 600 mm, Höhe: 300 mm, Betriebsüberdruck bis 1000 Pa, mit Flanschverbindung, Gehäuse aus verzinktem Stahl, Klappenrahmen aus Aluminium, Klappenblatt aus verzinktem Stahl,
Stellantrieb, 24V, 2 integrierte Hilfsschalter Stellung Auf/Zu, stromlos geöffnet

vom Bieter einzutragen:

angebotenes Fabrikat: '..........'

angebotener Typ: '..........'

**2.05.7 Absperrklappe, eckig, 500x250**
wie vor beschrieben.
Menge: 5,000 St

*Hinweis: Absperrklappen, runde Bauform*
Stellklappe, mit Absperrfunktion,
Dichtheitsklasse nach EN1751: C, Durchmesser 400mm, Betriebsüberdruck bis 1000 Pa, mit Steckverbindung, Gehäuse aus verzinktem Stahl, Klappenrahmen aus Aluminium, Klappenblatt aus verzinktem Stahl,
Stellantrieb, 24V, 2 integrierte Hilfsschalter Stellung Auf/Zu, stromlos geöffnet

vom Bieter einzutragen:

angebotenes Fabrikat: '..........'

angebotener Typ: '..........'

**2.05.8 Absperrklappe, rund, DN400**
wie vor beschrieben,
Menge: 2,000 St

*Hinweis: Telefonieschalldämpfer*
Schalldämpfer, rund, für Luftleitungseinbau einschl. Gehäuse, Druckdifferenz bis 50 Pa, DN 100, Hygieneanforderungen VDI 6022 Blatt 1, Absorptionsschicht biolöslich im Sinne der TRGS 905, mit Abdeckung aus Glasseidengewebe, Luftdichtheitsklasse C DIN EN 12237, Außenrohr aus verzinktem Stahl, Innenrohr perforiert, aus verzinktem Stahl, Brandverhaltensklasse DIN EN 13501-1 A1 -s1, d0 (nichtbrennbar), Verbindung mit Einsteckenden.

Einfügungsdämpfung bei 250Hz:
min. 8 [dB]

Nenngröße: 100mm
Nennlänge: 1000 mm
Packungsdicke: 50mm

vom Bieter einzutragen:

angebotenes Fabrikat: '..........'

angebotener Typ: '..........'

**2.05.9 Telefonieschalldämpfer, rund, DN100, l=1000mm**
wie vor beschrieben.
Menge: 8,000 St

**2.05.10 Telefonieschalldämpfer, rund, DN125, l=1000mm**
wie vor beschrieben, jedoch DN125
Einfügungsdämpfung bei 250Hz:
min. 10 [dB]
Menge: 6,000 St

**2.05.11 Telefonieschalldämpfer, rund, DN160, l=1000mm**
wie vor beschrieben, jedoch DN160
Einfügungsdämpfung bei 250Hz:
min. 10 [dB]
Menge: 5,000 St

**2.05.12 Telefonieschalldämpfer, rund, DN200, l=1000mm**
wie vor beschrieben, jedoch DN200
Einfügungsdämpfung bei 250Hz:
min. 8 [dB]
Menge: 2,000 St

**2.05.13 Telefonieschalldämpfer, rund, DN200, flex, l=1000mm**
wie vor beschrieben, jedoch DN200
in flexibler Bauform
Einfügungsdämpfung bei 250Hz:
min. 8 [dB]
Menge: 2,000 St

*Hinweis: Kulissenschalldämpfer*
für Luftleitungseinbau einschl. Gehäuse, Druckdifferenz bis 50 Pa, Hygieneanforderungen VDI 6022 Blatt 1, Absorptionsschicht biolöslich im Sinne der TRGS 905, mit Abdeckung aus Glasseidengewebe, Gehäuse aus verzinktem Stahl, Kulissenrahmen aus verzinktem Stahl, Luftdichtheitsklasse C DIN EN 1507, Baustoffklasse DIN 4102-1 A (nichtbrennbar); DIN EN 13501-1 A1, A2 s1 d0 (nichtbrennbar), mit Flanschverbinder.

Abmessungen:
BxHxL: 700x600x1250

Kulissen:
Anzahl: 2
Kulissendicke: 200mm

Einfügungsdämpfung bei 250Hz:
min. 16 [dB]

vom Bieter einzutragen:

angebotenes Fabrikat: '..........'

angebotener Typ: '..........'

**2.05.14 Kulissenschalldämpfer, 700x600x1250/2x200**
wie vor beschrieben.
Menge: 2,000 St

**2.05.15 Kulissenschalldämpfer, 900x900x1500 /3x200**
wie vor beschrieben, jedoch 900x900x1500 /3x200
Einfügungsdämpfung bei 250Hz:
min. 30 [dB]
Menge: 2,000 St

**2.05.16 Kulissenschalldämpfer, 1250x675x700 /4x200**
wie vor beschrieben, jedoch 1250x675x700 /4x200
Einfügungsdämpfung bei 250Hz:
min. 16 [dB]
Menge: 2,000 St

*Hinweis: Nacherhitzer*
Nacherhitzer für den Einbau in runder Kanalführung,
Gehäuse rechteckig aus verzinktem Stahlblech,
Klemmenkasten aus Aluminium nach VDE 0110/ Teil 2
Heizelemente: nicht glühende Heizgitter
Leistung: 0,5 kW
Luftanschluss beidseitig Steckverbindung
Sicherheitstemperaturbegrenzer
Regel- und Steuereinheit:
Betriebsspannung 24V AC/DC
Regelbereich +5 - 35°C
Ausgang: 0-10 V DC
NTC-Fühler 2000 Ohm bei 25°C

vom Bieter einzutragen:

angebotenes Fabrikat: '..........'

angebotener Typ: '..........'

**2.05.17 Nacherhitzer, elektrisch, DN100, 0,5 kW**
wie vor beschrieben.
Menge: 2,000 St

**2.05.18 Nacherhitzer, elektrisch, DN160, 1,0 kW**
wie vor beschrieben, jedoch Anschluss DN160, Leistung 1,0 kW
Menge: 2,000 St

#### Titel 2.06 Luftdurchlässe und Zubehör

*Hinweis: Lüftungsgitter, Kanaleinbau*
Lüftungsgitter Zu-/ oder Abluft zum Einbau in Lüftungskanälen.
Frontrahmen mit Facette, Lamellenanordnung horizontal,
Befestigung mittels Verschraubung,Einbaurahmen,
verzinkter Stahl, pulverbeschichtet, RAL 9010, reinweiß
Breite: 825 mm, Höhe: 125 mm

Die Montagehöhe beträgt bis zu 3,5 m über OK Boden.

vom Bieter einzutragen:

angebotenes Fabrikat: '..........'

angebotener Typ '..........'

**2.06.1 Lüftungsgitter, Kanaleinbau, 825x125**
wie vor beschrieben.
Menge: 12,000 St

**2.06.2 Lüftungsgitter, Kanaleinbau, 825x225**
wie vor beschrieben, jedoch 825x225 mm
Menge: 4,000 St

*Hinweis: Lüftungsgitter, Rohreinbau*
Lüftungsgitter Zu-/ oder Abluft zum Einbau in Lüftungswickelfalzrohre, Frontrahmen mit Facette, Lamellenanordnung horizontal, Befestigung mittels Verschraubung, Einbaurahmen, verzinkter Stahl, ohne Beschichtung, Breite: 325 mm,Höhe: 75 mm
Durchmesser Rohr ab DN125

Die Montagehöhe beträgt bis zu 3,5 m über OK Boden.

vom Bieter einzutragen:

angebotenes Fabrikat: '..........'

angebotener Typ '..........'

**2.06.3 Lüftungsgitter, Rohreinbau, 325x75**
wie vor beschrieben.
Menge: 4,000 St

*Hinweis: Tellerventile*
Luftventil, für Abluft, für Einbau in runde Luftleitungen, Nenngröße 100 mm, mit Ventilsitz und manuell einstellbarem Ventilteller, aus beschichtetem Stahl, mit Einbaurahmen aus verzinktem Stahl.

Die Montagehöhe beträgt bis zu 3,5 m über OK Boden.

vom Bieter einzutragen:

angebotenes Fabrikat: '..........'

angebotener Typ: '..........'

**2.06.4 Tellerventil, Zu- Abluft, DN100**
wie vor beschrieben.
Menge: 29,000 St

**2.06.5 Tellerventil, Zu- Abluft, DN125**
wie vor beschrieben, jedoch DN125
Menge: 7,000 St

**2.06.6 Tellerventil, Zu- Abluft, DN160**
wie vor beschrieben, jedoch DN160
Menge: 5,000 St

**2.06.7 Tellerventil, Zu- Abluft, DN200**
wie vor beschrieben, jedoch DN200
Menge: 2,000 St

*Hinweis: Drallauslässe*
Drallauslass mit quadratischem Frontdurchlass,
Frontdurchlass, quadratisch, Luftleitlamellen manuell verstellbar, radial angeordnetet,verzinktes Stahlblech
Frontdurchlass: verzinktes Stahlblech, pulverbeschichtet RAL 90110
Anschlussanordnung: horizontal
Nenngröße 400x400 mm
Anschlussstutzen: DN200

Die Montagehöhe beträgt bis zu 3,5 m über OK Boden.

vom Bieter einzutragen:

angebotenes Fabrikat: '..........'

angebotener Typ: '..........'

**2.06.8 Drallauslass, 400x400**
wie vor beschrieben.
Menge: 4,000 St

*Hinweis: Drallauslass, hohe Räume*
Drallauslass mit rundem Frontdurchlass,
Frontdurchlass, rund, Luftleitlamellen feststehend
verzinktes Stahlblech, pulverbeschichtet RAL 9010
Frontdurchlass: Aluminium, pulverbeschichtet RAL 9010
Schutzkorb aus Stahl-Rundprofilen
Anschlussanordnung: horizontal
Montagehöhe: 6,0-6,5m OK Boden
Größe Anschlusskasten: 750x750 mm
Anschlussstutzen: DN 400
Frontblende: max. 650 mm

Die Montagehöhe beträgt bis zu 6,5 m über OK Boden.

vom Bieter einzutragen:

angebotenes Fabrikat: '..........'

angebotener Typ: '..........'

**2.06.9 Drallauslass, rund, DN630**
wie vor beschrieben.
Menge: 8,000 St

**2.06.10 Dachhaube, Außenluft**
Lamellenhaube, Bauform eckig, aus verzinktem Stahl,
verdeckt befestigte Lamellen mit hinterlegtem Vogelschutzgitter
mit Steckverbinder
Nennmaße:
A = 1000mm
B = 1000mm
Gesamthöhe: 750mm
Lamellenanzahl: 11
Freier Querschnitt: 1,80 m²
Menge: 1,000 St

**2.06.11 Wetterschutzgitter Fortluft**
Wetterschutzgitter, für Fortluft, rechteckig,
Rahmen und Lamellen aus Stahl, korrosionsgeschützt,
Anordnung Lamellen waagerecht, mit Vogelschutzgotter aus
verzinktem Stahl, Einbauraumen aus verzinktem Stahl für Holzbau
Nennmaße:
Breite: 1200 mm
Höhe: 1155 mm
Menge: 1,000 St

#### Titel 2.07 Insgemein und Sonstiges

**2.07.1 Autokrangestellung**
Autokrangestellung

zum Transport und Montage der Dachventilator und Dachhaube
auf der Dachfläche der Sporthalle.

Sämtliche notwendigen Nebenleistungen und Nebenkosten
die zur Kranaufstellung dienen wie
z. B. die Abstimmung mit der Behörde, dem Statiker
(mögl. Belastungen der Dachfläche)
die Gebühren für Straßensperrungen, Maut, Kranpersonal,
Lastverteilplatten zum Schutz
des Untergrundes, Hakenlastversicherung, usw. sind
entsprechend mit einzukalkulieren.

Der Termin zur Aufstellung ist rechtzeitig vorher mit
der Bauleitung abzustimmen.
Menge: 1,000 Psch

**2.07.2 Einrichtung, Vorhaltung, Räumung der Baustelle**
für sämtliche in der Leistungsbeschreibung aufgeführten
Leistungen.
Menge: 1,000 Psch

**2.07.3 Koordination von Leistungen**
Koordination von Leistungen, sofern nicht in den Einheitspreisen einkalkuliert.
Kosten für alle erforderlichen Abstimmungen mit dem Bauherren und Auftragnehmer von separat ausgeschriebenen Leistungsbereichen Leit-, Steuer- und Regelungstechnik (ZLT, MSR, DDC bzw. IGA) und allen Gewerken der TGA im Sinne eines unmittelbaren und lückenlosen Abgrenzens und eines funktionellen Verknüpfens der Leistungsbereiche, im Wesentlichen umfassend:

- Detailliertes Informieren über die eigenen Anlagen, deren Aufbau, Örtlichkeiten, Betriebsweisen, Nutzungsbedingungen, Sicherheitsauflagen und Leistungsdaten.
- Gegenseitiges Austauschen aller relevanten Ausführungsunterlagen nach dem letzten Stand und gegenseitiges Kontrollieren der Nahtstellen.
- Enge Zusammenarbeit in fachlicher und terminlicher Hinsicht bei Montage, Inbetriebnahme, Probelauf, Leistungsmessung, Einregulierung, eventueller Fehlersuche und Mängelbeseitigung.

- Prüfung der elektrischen Verkabelung und der Mess-, Steuer- und Regelanlage sowie Abstellen einer Fachkraft bei Inbetriebnahme der der Mess-, Steuer- und Regelanlage, wenn die Leistungen nicht vom Auftragnehmer ausgeführt wurden.
Menge: 1,000 Psch

**2.07.4 Montage- und Werkpläne Gewerk Lüftungstechnik**
Anfertigung der Montage- und Werkpläne / Planung einschl. der hierzu erforderlichen Koordination mit allen am Bau beteiligten haustechnischen Gewerke und Ausbaugewerken, sofern nicht in den Einheitspreisen einkalkuliert.
Grundlage sind die Ausführungspläne der Fachplaner.
Die Werk-und Montageplanung beinhaltet die Berücksichtigung und Fortschreibung der Ausführungsplanung auf die jeweils aktuelle Fortschreibung der Architekturplanung.
Menge: 1,000 Psch

**2.07.5 Inbetriebnahme und Probebetrieb Lüftung**
*** Pauschalposition
Inbetriebnahme und Probebetrieb sämtlicher Anlagen bis zum Erzielen der erforderlichen Anlagenwerte für Leistungsmessungen sowie Funktionsmessungen entsprechend VOB/C DIN 18380, Einweisung der Bedienungspersonals und Abnahme, einschl. Gestellung des erforderlichen Fachpersonals.
Menge: 1,000 psch

**2.07.6 Luftmengenmessungen / Protokollierung/Abgleich**
für sämtliche Anlagenteile und Luftdurchlässe sind
Luftmengenmessungen nach dem aktuellen Stand der
Technik durchzuführen und in Luftmengenmessprotokollen
zu dokumentieren, die Kanalstränge sind abzugleichen.
Menge: 1,000 Psch

**2.07.7 Teilnahme an der Sachverständigenabnahme**
Teilnahme an der Abnahme der Lüftungsanlage gemeinsam
mit der Bauleitung und einem  Sachverständigen. Der
Sachverständige  wird direkt vom Bauherrn bestellt.
Einschließlich Zusammenstellung der notwendigen
Unterlagen und Übergabe an den Sachverständigen sowie
Stellung von notwendigem Personal des Auftragnehmers
während der Abnahmebegehung.
Menge: 1,000 St

**2.07.8 Revisionsunterlagen, 3fach**
Anfertigen und Zusammenstellen der Revisionsunterlagen, 3-fach, entsprechend den Anforderungen, die in den Allgemeinen und Zusätzliche Technische Vertragsbedingungen formuliert sind, sofern der Aufwand nicht in den Einheitspreisen einkalkuliert ist.
Die Revisionspläne, müssen die installierte Anlage im endgültigen Zustand nach Montageende auf Basis der aktuellen Architektenpläne ausweisen.

Hinweis:
Vor Abnahme der Anlagen sind die Revisionsunterlagen vom Auftragnehmer an den Auftraggeber entsprechend dem vereinbarten Vorlauf zu übergeben.

Ohne die Revisionsunterlagen in der vereinbarten und geschuldeten Qualität, erfolgt keine Abnahme der Anlagen!
Menge: 1,000 Psch

**2.07.9 Funktionsschema**
Funktionsschema

Die Unterstationen in den einzelnen Gebäudeteilen sind
mit Übersichtsschema bzw. Anlagenschema auszustatten.

Das Anlagenschema enthält neben der Darstellung der
Funktionen, die technischen Daten, Schaltungen,
Sollwerte, Messstellen und Kontrolleinrichtungen.

Die Schemazeichnungen sind auf einer dauerhaften und
verwindungssteifen Forexplatte 6 mm (Hartschaum) als
Heißlaminat, matt, aufzubringen.
Menge: 1,000 Psch

**2.07.10 Profilstahlkonstruktion**
als Sonderkonstruktion aus Stahl hergestellt in
handelsüblicher Qualität, für
Unterstützungkonstruktionen, Festpunkte, Führungslager,
Gleitlager, Trag- und Befestigungskonstruktion, etc.,
im Wesentlichen bestehend aus U-Stahl nach DIN 1026,
Rundstahl nach DIN 1013 oder T-Stahl nach DIN 1024,
Flachstahl, Profilstahl nach Erfordernis zuschneiden,
entgraten, verschweißen, entrosten und verzinkten und
als Sonderkonstruktion komplett montieren, unter
Hinzulieferung von erforderlichen Kunststoffplatten
(Teflon) einschl. dem verz. Befestigungsmaterial wie
Dübel, Schrauben und Muttern sowie Bohren (es dürfen
nur zugelassene Dübel verwendet werden); für sämtliche
Sonderkonstruktionen, Unterstützungskonstruktionen und
Traversen sind die kompletten statischen Nachweise über
die ausreichende Stabilität und Befestigung zu
erbringen. Reaktionskräfte aus Dehnungsausgleichern,
Führungs- und Gleitlagern, Rohrleitungsfestpunkte etc.,
die in das Bauwerk abgeleitet werden müssen, sind vor
Ausführung der Leistung zu ermitteln und dem
Auftraggeber bekannt zu geben.
Menge: 150,000 kg

**2.07.11 Bezeichnungsschild 50 x 100 mm**
- lösbare Grundplatte aus Leichtmetall mit
Universalbandschellen aus verz. Lochband an der
Grundplatte und Rohr befestigt, Farbe und Beschriftung
nach Wahl des Auftraggebers

- Kunststoffschild mit max. 3 Leerleisten für
Schrifteinlage einschl. Schrift

- Kunststoffabdeckhaube

Bezeichnungsschild nach Beschreibung

Anzahl der Schriftzeilen :  3 St.
Schildhöhe  :  50 mm
Schildbreite  :  100 mm
Menge: 50,000 St

#### Titel 2.08 Bauliche Nebenarbeiten

**2.08.1 Kernbohrung DN 250, 25 cm, Betonwand oder Betondecke**
Diamant-Kernbohrung durch Betonwand oder Betondecke herstellen

Durchmesser:  250 mm
Wand-/Deckendicke:  25 cm

einschl. Schuttauffang während des Bohrvorganges, Schuttentsorgung, Bohrplatzreinigung sowie verschließen des Ringspaltes nach Rohrverlegung entsprechend der Leitungsanlagenrichtlinie.
Menge: 2,000 St

**2.08.2 Gerüstgestellung**
*** EP-Aufgliederung gefordert
Beistellung von Fahrgerüsten, deren Arbeitshöhe bis 7,0 m über Fußboden liegt, in erforderlicher Anzahl für die gesamte Dauer der Montagezeit, einschl. aller erforderlichen Nebenleistungen und Sicherheitsmaßnahmen
Menge: 1,000 Psch

#### Titel 2.09 Wartungsarbeiten

*Hinweis: Wartung*
1-jähriger Wartungsvertrag für den Gewährleistungszeitraum. Um die Sicherheit und die Funktionsfähigkeit der Anlagen nicht während der Gewährleistung (VOB/B §13, Abs.4) zu beeinträchtigen, wird eine Wartung für den Gewährleitungszeitraum beauftragt. Die Wartung für den Gewährleistungszeitraum, gerechnet vom Tage der mängelfreien Abnahme, umfasst:
- die Überprüfung und Pflege des Lieferumfanges, gemäß den gesetzlichen Vorschriften, den Prüfzeugnissen, den AMEV-Arbeitskarten, sowie den
Herstellerrichtlinien (Bestandsunterlagen).
- die kostenlose Behebung aller in diesem Zeitraum auftretenden Mängel und Betriebsstörungen einschl. allen hierfür erforderlichen Materials. Ausgeschlossen sind nur solche Reparaturarbeiten, die sich nachweislich auf die unsachgemäße Benutzung durch den Betreiber zurückführen lassen. Die Störungsbehebung ist mit einer Reaktionszeit von 4 Stunden zu erbringen.
Die anerkannten Wartungsnachweise sind jeweils nach Ablauf eines halben Jahres dem Betreiber vorzulegen. Der Bieter hat auf Grundlage der vorgenannten Punkte auf einem separaten Beiblatt alle notwendigen Wartungsarbeiten aufzulisten und zu beschreiben. Die Wartungskosten während des Gewährleistungszeitraums werden erst nach erbrachter Leistung vergütet.
Jegliche Nebenkosten (Fahrweg, Übernachtung etc.) sind in die jährlichen Wartungskosten einzukalkulieren.
Als Fahrtkosten für außerplanmäßige Störungsbeseitigungen oder nicht im Wartungsvertrag enthaltene Leistungen werden die Kilometersätze im Bundesreisekostengesetz § 5 vereinbart.
Die Wartung beinhaltet:
Sämtliche RLT-Anlagen in der Sporthalle.

**2.09.1 Wartungsarbeiten, für das 1. Jahr**
Die Wartung ist ein Jahr nach der erfolgreichen mängelfreien Gesamtabnahme der lüftungstechnischen Anlage durchzuführen.
Typ: für das 1. Jahr
Menge: 1,000 St

**2.09.2 Wartungsarbeiten, für das 2. Jahr**
Die Wartung ist ein Jahr nach der erfolgreichen mängelfreien Gesamtabnahme der lüftungstechnischen Anlage durchzuführen.
Typ: für das 2. Jahr
Menge: 1,000 St

**2.09.3 Wartungsarbeiten, für das 3. Jahr**
Die Wartung ist ein Jahr nach der erfolgreichen mängelfreien Gesamtabnahme der lüftungstechnischen Anlage durchzuführen.
Typ: für das 3. Jahr
Menge: 1,000 St

**2.09.4 Wartungsarbeiten, für das 4. Jahr**
Die Wartung ist ein Jahr nach der erfolgreichen mängelfreien Gesamtabnahme der lüftungstechnischen Anlage durchzuführen.
Typ: für das 4. Jahr
Menge: 1,000 St

**2.09.5 Wartungsarbeiten, für das 5. Jahr**
Die Wartung ist ein Jahr nach der erfolgreichen mängelfreien Gesamtabnahme der lüftungstechnischen Anlage durchzuführen.
Typ: für das 5. Jahr
Menge: 1,000 St
